# 2618 TBA Freie+Sudenburger Str
Angebotsaufforderung (GAEB DA XML 3.3, DA83)
Währung: EUR
Erstellt mit: CaliforniaX by G&W Software AG, CaliforniaX V25.2.05, 19.02.2026

## Zusätzlicher Text
Projekt:  Umgestaltung Straßenraum - Freie Straße Magdeburg,  Abschnitt 1 zw. Marienstraße und Sudenburger Straße

Bauherr:  Landeshauptstadt Magdeburg
Fachbereich 68 Mobilität und Technische Infrastruktur
An der Steinkuhle 6
39128 Magdeburg

## LV_Freie Str_08
Datum: 19.02.2026
EP-Anteile: Löhne; Stoffe; Geräte; Sonstige

### 1 Umgestaltung Straßenraum - Freie Straße Magdeburg

*Hinweis: Hinweis zum Leistungsverzeichnis*
Alle Positionen dieses Leistungsverzeichnisses beinhalten, sofern nicht anders erwähnt, die entsprechenden Materiallieferungen.

Der beiliegende Erläuterungsbericht der Ausführungsplanung ist Vertragsbestandteil und ist in Verbindung mit dem Leistungsverzeichnis zu betrachten.

*Hinweis: Zwischenbauzustände*
Die Baumaßnahme ist durch den AN derart in geeignete Zwischenbauzustände zu unterteilen, dass

- der Schulweg sicher genutzt werden kann,
- die Gewerbetreibenden die Zufahrt zu ihren Grundstücken ermöglicht wird,
- die Anwohner zu Ihren Eingängen gelangen,
- Rettungswege freigehalten werden.

#### 1.1 Baustelleneinrichtung

*Hinweis: Beschreibung Baustelleneinrichtung*
Die Positionen der Baustelleneinrichtung gelten für Leistungen sämtlicher LV-Abschnitte und für das Vorhalten der Baustelleneinrichtung über die gesamte Bauzeit.

Sämtliche Geräte, Maschinen, Werkzeuge und sonstige Betriebsmittel, die zur vertragsmäßigen Durchführung der Bauleistungen erforderlich sind, sind auf die Baustelle zu bringen, bereitzustellen und - soweit der Geräteeinsatz nicht gesondert berechnet wird - betriebsbereit aufzustellen, einschließlich der dafür notwendigen Arbeiten.

Die erforderlichen festen Anlagen sind herzustellen. Baubüros des AN, Unterkünfte, WC, Materialcontainer und sonstige erforderliche Einrichtungen sind anzutransportieren bzw. herzustellen, aufzubauen und einzurichten, vorzuhalten und zu unterhalten.

Die Ver- und Entsorgung der Baustelle mit Strom, Wasser, Telefon etc. ist vom AN selbständig und zu seinen Lasten zu realisieren.

Bei Bedarf sind Zufahrtswege zur Baustelle, sowie Lagerplätze, sonstige Platzbefestigungen und Wege im Baustellenbereich anzulegen und die zur Nutzung erforderlichen Genehmigungen einzuholen.
Oberbodenarbeiten einschließlich Beseitigung von Aufwuchs für die Baustelleneinrichtung / -zufahrten und die Beräumung der Flächen sind auszuführen.

Zur Sicherung der Baustelle sind an durch öffentlichen Verkehr erreichbaren Stellen für die Dauer der Bauzeit ohne gesonderte Vergütung Schutzzaunelemente/Absperrschranken aufzustellen und zusätzlich mit Verbindungsschellen zu befestigen.

Die Transportwege außerhalb der Baustelle sind nach Erfordernis, aber
mindestens 1x täglich, für die gesamte Zeit der Baumaßnahme und 1x nach Beendigung der Arbeiten zu reinigen.

Zum Einrichten der Baustelle zählt weiterhin das Abräumen der Oberflächen des Baugeländes (z.B. von Steinen, Schutt, Unrat, Kleinteilen etc.). Anfallende Stoffe sind zu trennen, zu laden und getrennt nach Stoffen fachgerecht zu entsorgen.

Nach Beendigung der Bauarbeiten ist die Baustelle von allen Geräten, Anlagen, Einrichtungen und dgl. zu räumen. Benutzte Flächen und Wege sind entsprechend dem ursprünglichen Zustand unter Wahrung der landschaftspflegerischen Belange ordnungsgemäß herzurichten und Verunreinigungen sind zu beseitigen.

Die Erarbeitung eines Bauzeitenplanes und die ständige Aktualisierung ist in die Position der Baustelleneinrichtung einzurechnen.

Das Einholen der Schachtscheine und der Aufgrabegenehmigung sowie die Anwohnerinformationen sind einzurechnen.

**1.1.1 Baustelle einrichten**
STLB-Bau 2025-10 000
Baustelle für sämtliche, in der Leistungsbeschreibung aufgeführten Leistungen einrichten, Ausführung gemäß Einzelbeschreibung.
Menge: 1,000 St

**1.1.2 Baustelle räumen**
STLB-Bau 2025-10 000
Baustelle räumen.
Menge: 1,000 St

**1.1.3 Behelfsüberfahrt Pkw Lkw 7,5t nach Wahl des AN**
Behelfsüberfahrt zur Erreichbarkeit von Grundstücken mit PKW-Verkehr und LKW-Verkehr bis 7,5 t herstellen, nach Wahl und Technologie des AN und in Abstimmung mit dem AG und den betreffenden Anliegern,
für die Dauer der Bauzeit unterhalten und zurückbauen.
Menge: 3,000 St

**1.1.4 Behelfsübergang nach Wahl des AN**
Behelfsbrücke für Fußgänger und Radfahrer zur Erreichbarkeit von Grundstücken herstellen, nach Wahl und Technologie des AN und in Abstimmung mit dem AG und den betreffenden Anliegern, mit rutschhemmender Oberfläche, bei Erfordernis mit Geländerkonstruktion,
für die Dauer der Bauzeit unterhalten und zurückbauen.
Menge: 2,000 St

**1.1.5 Entsorgungsbehälter Anwohner zur Sammelstation transportieren**
Transport der Entsorgungsbehälter der Anwohner zur Sammelstation zur Entleerung, in Abstimmung mit dem zuständigen Entsorgungsbetrieb (Städtischer Abfallwirtschaftsbetrieb SAB), einschl. Rückführen der leeren Entsorgungsbehälter zu den jeweiligen Standorten.
Anzahl der Transporte in Abhängigkeit von der Erreichbarkeit der Einzelstandorte durch die Entsorgungsfahrzeuge innerhalb der Bauzeit, max. 4 Transporte je Woche.

Empfehlung SAB, 3 Sammelpunkte,
Abstimmungen mit der Einsatzleitung SAB unter Tel. 0391/5404615:

- Sammelplatz Freie Str. - Ecke Raiffeisenstraße:
  Behälter Freie Straße 7-10,
- Sammelplatz Sudenburger Straße - Ecke Bahnikstraße:
  Behälter Sudenburger Straße 1-4, 22-24 und Eckhaus Sudenburger  Straße - Freie Straße,
- Sammelplatz Freie Straße- Ecke Marienstraße:
  Behälter Schule Freie Straße 17.
Menge: 1,000 psch

#### 1.2 Technische Leistungen

*Hinweis: Beweissicherung*
Im Rahmen der Beweissicherung ist besonderes Augenmerk auf den inneren und äußeren Zustand der umliegenden Gebäude zu richten.

**1.2.1 Beweissicherungsmaßnahmen vor Baubeginn durch externen Sachverständigen durchführen**
Beweissicherungsmaßnahmen durch einen externen und unabhängigen Sachverständigen, im Einflussbereich der Baumaßnahme für den von der Baumaßnahme beeinflussten Bereich (Zufahrtswege und Baustelleneinrichtungsflächen entsprechend Erfordernis), in Abstimmung mit dem Auftraggeber vor Beginn der Bauarbeiten durchführen.

Durchführender Sachverständiger: '....................................................' (vom Bieter einzutragen)

Zustand und Beschaffenheit vor Beginn der Baumaßnahme feststellen und dokumentieren, durch Begehung mit schriftlichem Protokoll und Anfertigen von fotodokumentarischen Aufnahmen.

Sichtbare Schäden sind zu erfassen und zu dokumentieren.

Vorlage aller Beweissicherungen vor Baubeginn, 1 Ausfertigungen der Protokolle und sonstiger Dokumentationen in Papierform, 1 Ausfertigung digital im pdf-Format, Anzahl der Bilder nach Erfordernis.
Menge: 1,000 psch

**1.2.2 Beweissicherungsmaßnahmen nach Bauende durch externen Sachverständigen durchführen**
Beweissicherungsmaßnahmen durch einen externen und unabhängigen Sachverständigen, im Einflussbereich der Baumaßnahme für den von der Baumaßnahme beeinflussten Bereich (Zufahrtswege und Baustelleneinrichtungsflächen entsprechend Erfordernis), in Abstimmung mit dem Auftraggeber nach Abschluss der Bauarbeiten durchführen.

Durchführender Sachverständiger: '....................................................'
(vom Bieter einzutragen)

Zustand und Beschaffenheit nach dem Ende der Baumaßnahme feststellen und dokumentieren, durch Begehung mit schriftlichem Protokoll und Anfertigen von fotodokumentarischen Aufnahmen.

Sichtbare Schäden sind zu erfassen und zu dokumentieren.

Vorlage aller Schlussbeweissicherungen spätestens mit der Schlussrechnung,
1 Ausfertigungen der Protokolle und sonstiger Dokumentationen in Papierform, 1 Ausfertigung digital im pdf-Format, Anzahl der Bilder nach Erfordernis.
Menge: 1,000 psch

**1.2.3 Dokumentation Bauablauf**
Dokumentation des Bauablaufes mit Bildern, Anzahl in Abhängigkeit vom Baufortschritt 3-5 Bilder/Arbeitstag,
Beschriftung der Bilder mit Datum, Standort und Angabe der Himmelsrichtung, Umfang in Abstimmung mit der Bauüberwachung des AG, Übergabeformat digital, CD oder DVD, einschl. liefern der Datenträger, Format PDF,
Übergabe spätestens mit der Schlussrechnung.
Menge: 1,000 psch

**1.2.4 Inspektion Anschlussleitungen für Straßenabläufe TV-Kamera bis DN 200mm L bis 7,5m**
Optische Inspektion der Anschlussleitungen für Straßenabläufe, mit TV-Kamera, mit Drehschwenkkopf und Zoom, mit aufrechtem und seitenrichtigem Bild, Inspektion mit Abschwenken aller Rohrverbindungen, Stutzen, Abzweige,
Ergebnisse dokumentieren, Dokumentation wird nicht gesondert vergütet,
Innendurchmesser bis DN 200 mm, max. Einzellänge bis 7,5 m.

Ausführung im Vorfeld der Herstellung der Anschlussleitungen der neuen Straßenabläufe an den Mischwasserkanal der SWM.
Abrechnung erfolgt je Straßenablauf.
Menge: 8,000 St

#### 1.3 Kampfmittelerkundung- und Räumung

*Hinweis: Technische Spezifikationen*
Soweit in der Leistungsbeschreibung auf Technische Spezifikationen (z.B. nationale Normen, mit denen europäische Normen umgesetzt werden, europäische technische Zulassungen, gemeinsame technische Spezifikationen, internationale Normen) Bezug genommen wird, werden auch ohne den ausdrücklichen Zusatz: „oder gleichwertig“, immer gleichwertige Technische Spezifikationen in Bezug genommen.

*Hinweis: Standardbeschreibung Kampfmittelräumarbeiten*
Für die Ausführung der Kampfmittelräumarbeiten sind die Inhalte der Baufachlichen Richtlinien Kampfmittelräumung des BMI und BMVg (BFR KMR) in der aktuellen Fassung als Vertragsbestandteil einzuhalten.

*Hinweis: Allgemeine Hinweise*
Alle Leistungen sind grundsätzlich durch den Bieter selbst auszuführen. Sollen Teilleistungen durch Subunternehmer ausgeführt werden, so sind die Positionen und der Leistungsanteil vorab dezidiert zu benennen. Die wirtschaftliche und technische Leistungsfähigkeit sowie fachliche Eignung ist nachzuweisen. Die mangelfreie Erbringung der Subunternehmerleistungen obliegt dem Bieter.
Er gewährleistet den reibungslosen Ablauf und koordiniert den Einsatz zu seinen Lasten. Änderungen vor und während der Ausführung sind dem AG vorab rechtzeitig schriftlich anzuzeigen und durch den AG genehmigen zu lassen.
Für die Ausführung der Kampfmittelräumarbeiten sind die Inhalte der Baufachlichen Richtlinien Kampfmittelräumung des BMI und BMVg (BFR KMR) in der aktuellen Fassung als Vertragsbestandteil einzuhalten.
Vor Abgabe des Angebotes hat sich der AN über die örtlichen Verhältnisse zu informieren, bei Bedarf ist ein Ortstermin mit dem AG zu vereinbaren, und bestätigt durch Unterzeichnung seines Angebotes, dass er dieser Verpflichtung nachgekommen ist.

*Hinweis: Planungsleistungen*
Fristgerechte Anmeldung der Maßnahme beim Kampfmittelbeseitigungsdienst des Landes Sachsen-Anhalt und den zuständigen Ordnungs- und Sicherheitsbehörden. Die Räumstelleneinrichtung ist mit den ggf. zeitgleich tätigen Gewerken abzustimmen.

Die Koordination aller KMR-Leistungen sowie der räumbegleitenden Tiefbaumaßnahmen ist Teil der Leistungen der Räumstellenleitung. Abstimmung mit den Planungen der weiteren Gewerke der Gesamtmaßnahme, dem AG und der BOL sowie die Teilnahme an Besprechungen vor Ort sind in die Kosten der Räumstelleneinrichtung einzukalkulieren und werden nicht gesondert vergütet.

**1.3.1 Anmeldung, Gefährdungsbeurteilung, Betriebsanweisung**
Fristgerechte Anmeldung der Räumstelle bei den zuständigen Behörden und dem Kampfmittelbeseitigungsdienst des Landes Sachsen-Anhalt.

Gefährdungsbeurteilung nach ArbSchG und Erstellen von baustellenbezogenen Betriebsanweisung für die auszuführenden Arbeiten nach
- DGUV Regeln 113-003 "Explosivstoff-Zerlege- oder Vernichteregeln" (ehem. BGR 114) und
- DGUV-I 201-027 "Handlungsanleitung zur Gefährdungsbeurteilung und
- Festlegung von Schutzmaßnahmen bei der Kampfmittelsondierung/räumung" (ehem. BGI 833)

und Übergabe an den AG vor Beginn der Arbeiten. Die Maßnahmen des Arbeitsschutzes sind nach § 6 ArbSchG zu dokumentieren.
Menge: 1,000 St

**1.3.2 Räumstelle einrichten**
Geräte, Werkzeuge und sonstige Betriebsmittel, die zur vertragsgemäßen Ausführung der KMR-Leistungen erforderlich sind, auf die Baustelle bringen, bereitstellen und - soweit der Geräteeinsatz nicht gesondert vergütet wird - betriebsfertig aufstellen einschl. der dafür notwendigen Arbeiten. Die erforderlichen festen Anlagen herstellen. Baubüros, Unterkünfte, Werkstätten, Lagerschuppen und dgl., soweit erforderlich, antransportieren, aufbauen und einrichten. Strom-, Wasser-, Fernsprechanschluss sowie Entsorgungseinrichtungen und dgl. für die Räumstelle, soweit erforderlich, herstellen. Bei Bedarf Lagerplätze, sonstige Platzbefestigungen und Wege im Baustellenbereich anlegen. Oberbodenarbeiten einschl.
Beseitigen von Aufwuchs für die Räumstelleneinrichtung, soweit erforderlich, ausführen. Flächen beschaffen, sofern die vom AG zur Verfügung gestellten nicht ausreichen.
Kosten für Vorhalten, Unterhalten und Betreiben der Geräte, Anlagen und Einrichtungen einschl. Mieten, Pacht, Gebühren und dgl. werden nicht mit dieser Pauschale, sondern mit den Einheitspreisen der betreffenden Teilleistungen vergütet.
Soweit nicht für bestimmte Leistungen für das Einrichten der Baustelle gesonderte Positionen im Leistungsverzeichnis enthalten sind, gilt die Pauschale für alle Leistungen sämtlicher Abschnitte des Abschnittes des Leistungsverzeichnisses für Kampfmittelerkundung- und Räumung.
Zufahrt nach Wahl des AN herstellen.
Menge: 1,000 St

**1.3.3 Räumstelle räumen**
Baustelle von allen Geräten, Anlagen, Einrichtungen und dgl. räumen. Benutzte Flächen und Wege entsprechend dem ursprünglichen Zustand herrichten. Soweit nicht für bestimmte Leistungen für das Räumen der Baustelle gesonderte Positionen im Leistungsverzeichnis enthalten sind, gilt die Pauschale für alle Leistungen des Abschnittes des Leistungsverzeichnisses für Kampfmittelerkundung- und Räumung.
Menge: 1,000 St

**1.3.4 Baufortschrittsabhängige erneute An- und Abfahrt**
Durch Baufortschritts bedingte Unterbrechungen verursachte An-und Abfahrt des Personals. Soweit nicht für bestimmte Leistungen für das Räumen der Baustelle gesonderte Positionen im Leistungsverzeichnis enthalten sind, gilt die Pauschale für alle Leistungen des Abschnittes des Leistungsverzeichnisses für Kampfmittelerkundung- und Räumung.
Menge: 3,000 St

*Hinweis: Baubegleitende KMR*
Baubegleitende KMR durch einen KMR-Trupp mit Befähigungsscheininhaber gem. § 20 SprengG und Kampfmittelräumarbeiter bei den bauseits erfolgenden bodeneingreifenden Arbeiten.
Die Abrechnung erfolgt grundsätzlich tageweise (8 Std./d bei 5 d/Woche = 40 Std./Woche).
Anpassungen der Einsatzzeiten an die Ausführungszeiten des AN Bau sind möglich und mit diesem unter Beteiligung des AG abzustimmen. Mehrstunden sind nur abrechenbar, wenn die Wochenarbeitszeit von 40 Std. überschritten werden.
Mindermengen sind entsprechend anzurechnen.
Prüffähige Stundenaufstellungen/Bautagesberichte sind durch den AN zeitnah am Folgetag liefern.

Ausführung gem. BFR KMR TS A-9.4.3 Baubegleitende Kampfmittelräumung

**1.3.5 Baubegleitende Kampfmittelräumung durch KMR-Trupp**
Baubegleitende Kampfmittelräumung gemäß TS A-9.4.3.
Sondierung und Aushubüberwachung durch einen Räumtrupp (Befähigungsscheininhaber nach § 20 SprengG unter Einsatz aktiver und passiver Sonden sowie eines Räumarbeiters).

Aushubüberwachung und schriftliche Freigabe von Aushub zum Wiedereinbau. Zum Tagespreis
Menge: 20,000 d

**1.3.6 Mehrstunden KMR-Trupp**
Mehrstunden für Einsatz KMR-Trupp.
Abrechnung Mehrstunden gem. Hinweistext, wenn die Wochenarbeitszeit von 40 Std. überschritten werden. Mindermengen sind entsprechend anzurechnen.
Menge: 10,000 h

**1.3.7 Dokumentation / Abschlussbericht**
Erarbeitung eines Abschlussberichtes.
Übergabe der Kampfmittelfreigabebescheinigungen für alle bearbeiteten Flächen. Vorlage eines Vorabzugs innerhalb von 10 Arbeitstagen nach Beendigung aller Räumarbeiten in 3- facher schriftlicher und 2-facher digitaler Form (Speichermedium) bei AG/FBL.
Vorlage des Endabzugs innerhalb von 10 Arbeitstagen nach Freigabe durch den AG.
Menge: 1,000 St

#### 1.4 Maßnahmen zur Verkehrssicherung

*Hinweis: Einrichtung von Umleitungsstrecken*
Der Verkehr ist im Zuge der Arbeiten umzuleiten.

Die Umleitung erfolgt während der Ausführung der Leistungen über die Dodendorfer Straße und über die Straße Langer Heinrich.

**1.4.1 Absperrung und Sicherung von Verkehrsflächen inkl. Einrichten Umleitungsstrecke**
Aufstellen, Umsetzen, Vorhalten, Instandhalten und Räumen der vollständigen Absperrung und Sicherung von Verkehrsflächen als verkehrsgerechte Sicherung von Arbeitsstellen aufgrund behördlicher Anordnungen und in Abstimmung mit dem AG, nach den Richtlinien zur Sicherung von Arbeitsstellen an Straßen (RSA).

Umleitungsstrecke in behördlicher Abstimmung einrichten, vorhandene Verkehrsschilder verschiedener Art und Größe durch fachgerechtes Auskreuzen mit fluoreszierendem Band außer Kraft setzen und nach Aufhebung der Umleitung wieder gültig machen.

Verkehrsschilder, Baken, Absperrschranken u.s.w. liefern, aufstellen, vorhalten, entsprechend Baufortschritt umsetzen und abbauen.
Bei Erfordernis vorübergehende gelbe Fahrbahnmarkierung nach StVO verkleben und wieder beseitigen.

Einschl. Erarbeitung eines Umleitungs- und Verkehrszeichenplanes.

Zerstörte oder abhanden gekommene Einrichtungsbestandteile sind auf Kosten des AN zu ersetzen.

Art und Umfang der Verkehrssicherungsmaßnahmen sind in Abhängigkeit der vom AN gewählten Bautechnologie zu wählen.

In diese Position sind die Aufwendungen, einschl. anfallender Gebühren, für das Einholen der verkehrsrechtlichen Genehmigungen einzurechnen.
Menge: 1,000 psch

#### 1.5 Sicherung Kabel, Leitungen, Ausrüstung, Grenzsteine

*Hinweis: Hinweis Sicherungsmaßnahmen*
Im Aufbruchbereich liegende Kabel und Leitungen sind nach Wahl und Technologie des AN zu sichern, ggf. aufzunehmen und soweit erforderlich wieder ordnungsgemäß zu verlegen. Die Lieferung und der Einbau von Warnbändern ist in die betreffenden Positionen einzurechnen.

Kabelbündel werden als eine Kabelsicherung abgerechnet. Kabel mit einem Abstand von bis zu 50 cm gelten als ein Kabelbündel.

Die Vorschriften des betreffenden Versorgungsunternehmens sind zu beachten.
Hierzu sind Schachtscheine anzufordern.
Die Art der Sicherung erfolgt jeweils in Abstimmung mit dem Betreiber nach Wahl und Technologie des AN (AN kontaktiert den Betreiber).

In die Positionen der Sicherungsmaßnahmen und Suchschachtungen sind Handschachtungen über die komplette Tiefe einzurechnen.

Die Abrechnung von Suchschachtungen erfolgt mit senkrechten Wänden.

Mit den Positionen der Sicherung von Ein- und Aufbauten (z.B. Schächte, Hydranten, Schieber, Beschilderungen, Verteilerschränke, Kellerlichtschächte, Maste) sind gleichzeitig alle Erschwernisse abgegolten, die aus den Mehraufwendungen bei den Abbruchmaßnahmen der bestehenden Oberfläche (erschütterungsarm) sowie bei der Herstellung des Oberbaus und der Oberflächenbefestigung entstehen. Beschädigungen sind fachgerecht zu beseitigen.

**1.5.1 Boden Suchgraben lösen lagern verfüllen verdichten T bis 1,25m**
Boden für Suchgraben ab Geländeoberfläche profilgerecht lösen, seitlich lagern, verfüllen, verdichten, Aushubtiefe bis 1,25 m,

Homogenbereich E2:

Bodengruppe 1 SE DIN 18196 (enggestufter Sand),
Bodengruppe 2 SU/SU* DIN 18196 (Sand-Schluff-Gemisch)
Bodengruppe 3 GU DIN 18196 (Kies-Schluff-Gemisch)
Bodengruppe 4 UL DIN 18196 (leicht plastischer Schluff)
Bodengruppe 5 TL DIN 18196 (leicht plastischer Ton)

Tiefe oberer Horizont des Homogenbereiches von 0 m, Tiefe unterer Horizont des Homogenbereiches bis 5 m,
Baumaßnahme der Geotechnischen Kategorie 1 DIN 4020,
Mengenermittlung nach Aufmaß an der Entnahmestelle.
Menge: 10,000 m3

*Hinweis: Kabel*

**1.5.2 Einsatz von Kabelsuchgerät**
Kabelsuchgerät anliefern, vorhalten, einsetzen und abtransportieren.
Kabelsuchgerät zur Ortung von Kabeln und Leitungen während der Bauzeit auf der Baustelle vorhalten, auf Anweisung des AG oder bei begründeter Notwendigkeit im Baubereich einsetzen, einschließlich Personal zur Bedienung.
Menge: 1,000 psch

**1.5.3 Kabel unter Spannung sichern T bis 1,25m**
Kabel unter Spannung, sichern, erdverlegt oder in Schutzrohren, Tiefe der Leitungsachse unter Gelände bis 1,25 m.
Menge: 1545,000 m

**1.5.4 Kabelschacht sichern und höhenmäßig anpassen bis 10cm höher setzen**
Kabelschacht, in Abstimmung mit dem Betreiber nach Wahl und Technologie des AN sichern,
in Fahrbahnen, Zufahrten/Gehwegen und Nebenflächen,
nach Herstellung der neuen Fahrbahnoberfläche fachgerecht höhenmäßig anpassen, in Abstimmung mit dem Betreiber nach Wahl und Technologie des AN, inkl. Erdarbeiten und Beistellen aller erforderlichen Stoffe und Materialien. Handschachtung wird nicht gesondert vergütet.
Höhenänderung bis 10 cm, höher setzen.
Menge: 3,000 St

**1.5.5 Kabelschacht sichern und höhenmäßig anpassen bis 10cm tiefer setzen**
Kabelschacht, in Abstimmung mit dem Betreiber nach Wahl und Technologie des AN sichern,
in Fahrbahnen, Zufahrten/Gehwegen und Nebenflächen,
nach Herstellung der neuen Fahrbahnoberfläche fachgerecht höhenmäßig anpassen, in Abstimmung mit dem Betreiber nach Wahl und Technologie des AN, inkl. Erdarbeiten und Beistellen aller erforderlichen Stoffe und Materialien. Handschachtung wird nicht gesondert vergütet.
Höhenänderung bis 10 cm, tiefer setzen.
Menge: 3,000 St

*Hinweis: Gas*

**1.5.6 Versorgungsltg unter Gasdruck sichern T bis 1,5m bis DN 100**
Versorgungsleitung aus verschiedenen Materialien, unter Gasdruck, sichern, bis DN 100, erdverlegt oder in Schutzrohren, Tiefe der Leitungsachse unter Gelände bis 1,50 m.
Menge: 221,000 m

**1.5.7 Versorgungsltg unter Gasdruck sichern ü DN 100 bis DN 250 T bis 1,5m**
Versorgungsleitung aus verschiedenen Materialien, unter Gasdruck, sichern, über DN 100 bis DN 250, erdverlegt oder in Schutzrohren, Tiefe der Leitungsachse unter Gelände bis 1,50 m.
Menge: 214,000 m

**1.5.8 Schieber Gas sichern und höhenmäßig anpassen bis 10cm**
Schieber für Gasdruckleitung in Abstimmung mit dem Betreiber nach Wahl und Technologie des AN sichern, in Fahrbahnen sowie Geh- und Radwegen,
nach Herstellung der neuen Oberflächen fachgerecht höhenmäßig anpassen, in Abstimmung mit dem Betreiber nach Wahl und Technologie des AN,
inkl. Erdarbeiten und Beistellen aller erforderlichen Stoffe und Materialien. Handschachtung wird nicht gesondert vergütet.
Höhenänderung bis 10 cm.
Menge: 1,000 St

**1.5.9 Schieber Gas ausbauen entsorgen**
Schieber einschl. Straßenkappe für Gasdruckleitung, Leitung außer Betrieb, in Abstimmung mit dem Betreiber ausbauen und entsorgen, zuvor alte Leitung trennen, alte Leitung wieder verschließen.
Menge: 17,000 St

*Hinweis: Trinkwasser*

**1.5.10 Versorgungsltg TW führend unter Druck sichern bis DN150 T bis 1,5m**
Versorgungsleitung aus verschiedenen Materialien, trinkwasserführend, unter Druck, sichern, bis DN 150, Tiefe der Leitungsachse unter Gelände bis 1,50 m.
Menge: 25,000 m

**1.5.11 Schieber/Hydranten TW sichern und höhenmäßig anpassen bis 10cm**
Schieber/Hydranten für Trinkwasserleitung in Abstimmung mit dem Betreiber nach Wahl und Technologie des AN sichern, in Fahrbahnen sowie Geh- und Radwegen,
nach Herstellung der neuen Oberflächen fachgerecht höhenmäßig anpassen, in Abstimmung mit dem Betreiber nach Wahl und Technologie des AN,
inkl. Erdarbeiten und Beistellen aller erforderlichen Stoffe und Materialien. Handschachtung wird nicht gesondert vergütet.
Höhenänderung bis 10 cm.
Menge: 13,000 St

*Hinweis: Abwasser*

**1.5.12 Hausanschlussltg abwasserführend sichern T bis 1,25m**
Hausanschlussleitung, abwasserführend, sichern, Tiefe der Leitungsachse unter Gelände bis 1,25 m.
Menge: 106,000 m

**1.5.13 Abwasserschacht sichern und höhenmäßig anpassen bis 10cm höher setzen**
Abwasserschacht, DN 1000, in Abstimmung mit dem Betreiber nach Wahl und Technologie des AN sichern,
in Fahrbahnen, Zufahrten/Gehwegen und Nebenflächen,
nach Herstellung der neuen Fahrbahnoberfläche fachgerecht höhenmäßig anpassen, in Abstimmung mit dem Betreiber nach Wahl und Technologie des AN, inkl. Erdarbeiten und Beistellen aller erforderlichen Stoffe und Materialien. Handschachtung wird nicht gesondert vergütet.
Höhenänderung bis 10 cm, höher setzen.
Menge: 1,000 St

**1.5.14 Abwasserschacht sichern und höhenmäßig anpassen bis 15cm tiefer setzen**
Abwasserschacht, DN 1000, in Abstimmung mit dem Betreiber nach Wahl und Technologie des AN sichern,
in Fahrbahnen, Zufahrten/Gehwegen und Nebenflächen,
nach Herstellung der neuen Fahrbahnoberfläche fachgerecht höhenmäßig anpassen, in Abstimmung mit dem Betreiber nach Wahl und Technologie des AN, inkl. Erdarbeiten und Beistellen aller erforderlichen Stoffe und Materialien. Handschachtung wird nicht gesondert vergütet.
Höhenänderung bis 15 cm, tiefer setzen.
Menge: 3,000 St

*Hinweis: Sonstige*

**1.5.15 Sicherung Grenzmarkierungen**
Sicherung von Grenzmarkierungen,
Grenzsteine bzw. sonstige Vermessungspunkte während der Bauzeit sichern.
Art der Sicherung nach Wahl und Technologie des AN.
Aufgefundene Grenzsteine sind dem AG bzw. der Bauüberwachung des AG unverzüglich anzuzeigen.
Die im Zuge der Baumaßnahme durch den AN zerstörten oder abhanden gekommenen Grenzsteine/Grenzmarkierungen sind fachgerecht wieder herzustellen. Dieser Standort ist dann durch einen dafür zugelassenen (öffentlich bestellten) Vermesser auf Kosten des AN einzumessen.
Menge: 16,000 St

**1.5.16 Sicherung öffentliche Wasserpumpe**
Öffentliche Wasserpumpe, Handpumpe/Schwengelpumpe, aus Guss,
in Abstimmung mit dem Betreiber nach Wahl und Technologie des AN sichern,
neue Oberfläche fachgerecht höhenmäßig an Abdeckplatte des Brunnens anpassen.
Menge: 1,000 St

**1.5.17 Verkehrs-/Hinweisschilder mit Pfosten und Fund. aufnehmen lagern einbauen**
Vorhandene Verkehrs- und Hinweisschilder mit Pfosten aufnehmen, einschl. Fundament/Bodenhülse, auf Lagerplatz des AN zwischenlagern und vor der Verkehrsfreigabe in Abstimmung mit dem AG fachgerecht wieder einbauen, vorhandener Standort ist zuvor einzumessen. Erd- und Oberflächenarbeiten sind einzurechnen.
Menge: 1,000 St

#### 1.6 Vorbereitende Arbeiten und Abbrucharbeiten

**1.6.1 Straßenablauf Beton/Stahlbeton abbrechen**
Abbruch des Straßenablaufs aus Beton/Stahlbeton, ggf. einschl. Anschlussleitung,  einschl. Erdarbeiten,
Abbruchmaterial geht in das Eigentum des AN über und ist getrennt nach Stoffen fachgerecht zu entsorgen.
Menge: 7,000 St

**1.6.2 sonstiger Abbruch Beton/Stahlbeton Ziegel**
Abbruch Beton/Stahlbeton, Ziegelmauerwerk im Baubereich,
z.B. Reste baulicher Anlagen, Fundamentreste, etc.,
Stoffe abbrechen bzw. aufnehmen, sammeln, zerkleinern, max. Kantenlänge bis 70 cm, im Behälter des AN lagern, Behältergröße nach Wahl des AN, auf LKW des AN laden, transportieren und fachgerecht entsorgen, Behälter rückführen.
Abrechnung erfolgt nach Wiegekarte.
Menge: 10,000 t

#### 1.7 Oberflächen aufnehmen

**1.7.1 Aufmaß Bestandsflächen vor Beginn der Bauarbeiten**
Bestandsflächen vor Beginn der Bauarbeiten aufmessen und dokumentieren, als Grundlage der Abrechnung der Rückbauflächen.
Ausführung nach Wahl und Technologie des AN.
Das Aufmaß bildet die Grundlage für die Abrechnung.
Menge: 1,000 psch

**1.7.2 Asphaltoberbau schneiden D 15-20cm**
STLB-Bau 2025-10 080
Asphaltoberbau schneiden, Dicke der Befestigung über 15 bis 20 cm, Ausführung mit Fugenschneidgerät, Rückbau wird gesondert vergütet.
Menge: 30,000 m

**1.7.3 Bitumenhaltige Befestigung Fahrbahn D 0-10cm abbrechen**
Abbruch der bitumenhaltigen Befestigung in Fahrbahnen, Untergrund Großpflaster aus Naturstein, Abbruchdicke bis 10 cm,
aufgenommene Stoffe sammeln, auf LKW des AN laden, transportieren und fachgerecht entsorgen.
Die Entsorgungsgebühren werden vom AN übernommen,
Mengenermittlung nach Aufmaß.
Menge: 1235,000 m2

**1.7.4 Bitumenhaltige Befestigung Fahrbahn D 15-20cm abbrechen**
Abbruch der bitumenhaltigen Befestigung in Fahrbahnen, im Rahmen einer Teilabbruchmaßnahme,
Abbruchdicke über 15 bis 20 cm,
aufgenommene Stoffe sammeln, auf LKW des AN laden, transportieren und fachgerecht entsorgen.
Die Entsorgungsgebühren werden vom AN übernommen,
Mengenermittlung nach Aufmaß.
Menge: 140,000 m2

**1.7.5 Decke fräsen Fahrbahn T bis 5cm**
Fräsen der bitumenhaltigen Decke, in Fahrbahnen, in Anpassungsbereichen, Einzelflächen nicht zusammen hängend, Asphaltdecke, Tiefe bis 5 cm, Ränder senkrecht abkanten, Flächen reinigen, nicht festhaftende Schichten lösen, anfallende Stoffe gehen in Eigentum des AN über und sind fachgerecht zu entsorgen, Mengenermittlung nach Aufmaß.
Menge: 76,000 m2

**1.7.6 Pflasterbelag Natursteinpflaster Fahrbahn überbaut abbrechen entsorgen**
Abbruch des Pflasterbelages außen, Großpflaster aus Naturstein, in Fahrbahnen, überbaut mit bitumenhaltiger Befestigung,
aufgenommene Stoffe sammeln, auf LKW des AN laden, transportieren und fachgerecht entsorgen.
Die Entsorgungsgebühren werden vom AN übernommen,
Mengenermittlung nach Aufmaß.
Menge: 1235,000 m2

**1.7.7 Pflasterbelag Natursteinpflaster Zufahrten abbrechen entsorgen**
Abbruch des Pflasterbelages außen, Großpflaster aus Naturstein, in Zufahrten, in nicht zusammenhängenden Teilflächen,
aufgenommene Stoffe sammeln, auf LKW des AN laden, transportieren und fachgerecht entsorgen.
Die Entsorgungsgebühren werden vom AN übernommen,
Mengenermittlung nach Aufmaß.
Menge: 20,000 m2

**1.7.8 Pflasterbelag Natursteinpflaster Gehwege Anpassungsbereiche abbrechen entsorgen**
Abbruch des Pflasterbelages außen, Kleinpflaster aus Naturstein, in Gehwegen und Anpassungsbereichen, in nicht zusammenhängenden Teilflächen,
aufgenommene Stoffe sammeln, auf LKW des AN laden, transportieren und fachgerecht entsorgen.
Die Entsorgungsgebühren werden vom AN übernommen,
Mengenermittlung nach Aufmaß.
Menge: 330,000 m2

**1.7.9 Pflasterdecke Mosaikpflaster aufnehmen lagern Lagerplatz AN**
Abbruch des Pflasterbelages außen, aus Mosaik-Natursteinpflaster, in Gehwegen/Zufahrten, in nicht zusammenhängenden Teilflächen,
aufgenommene Steine säubern und sortieren, sammeln, laden und zum Wiedereinbau zwischenlagern auf Lagerplatz des AN.
Mengenermittlung nach Aufmaß.
Menge: 2,000 m2

**1.7.10 Pflasterdecke Betonpflaster/Betonplatten D 80mm in Teilflächen aufnehmen und entsorgen**
Abbruch des Pflasterbelages außen, aus Betonpflaster/Betonplatten, Dicke 80 mm, in nicht zusammenhängenden Teilflächen,
aufgenommene Stoffe sammeln, auf LKW des AN laden, transportieren und fachgerecht entsorgen.
Die Entsorgungsgebühren werden vom AN übernommen,
Mengenermittlung nach Aufmaß.
Menge: 264,000 m2

**1.7.11 Pflasterdecke Betonplatten D 100-140mm in Teilflächen aufnehmen und entsorgen**
Abbruch des Plattenbelages außen, aus Betonplatten, ggf. bewehrt, LxB ca. 1,2x1,2 m, Dicke 100-140 mm, in nicht zusammenhängenden Teilflächen,
aufgenommene Stoffe sammeln, zerkleinern auf max. Kantenlänge 70 cm, auf LKW des AN laden, transportieren und fachgerecht entsorgen.
Die Entsorgungsgebühren werden vom AN übernommen,
Mengenermittlung nach Aufmaß.
Menge: 113,000 m2

**1.7.12 Bordstein aus Beton abbrechen und entsorgen**
Abbruch Bordstein aus Beton, Hoch-, Tief und Rundborde, einschl. Fundament und Rückenstütze aus Beton, aufgenommene Stoffe sortieren und sammeln.
Abbruchgut geht in das Eigentum des AN über und ist fachgerecht zu
entsorgen. Mengenermittlung nach Aufmaß.
Menge: 127,000 m

**1.7.13 Bordstein A1 abbrechen zwischenlagern Lagerplatz AN**
Abbruch Bordstein aus Naturstein, Form A1, einschl. Fundament aus Beton und Rückenstütze,
aufgenommene Stoffe sammeln, wieder verwendbares Material säubern und auf Lagerplatz des AN zum Wiedereinbau zwischenlagern.
Mengenermittlung nach Aufmaß.
Menge: 3,000 m

**1.7.14 Bordstein A1 abbrechen entsorgen**
Abbruch Bordsteine aus Naturstein, Form A1, einschl. Fundament aus Beton und Rückenstütze,
aufgenommene Stoffe sammeln, sortieren, laden, verfahren und ggf. zwischenlagern auf Lagerplatz des AN, Mengenermittlung nach Aufmaß.
Abbruchgut geht in das Eigentum des AN über und ist fachgerecht zu entsorgen.
Menge: 94,000 m

**1.7.15 Bordstein A1 aufnehmen lagern Lagerplatz AG 10 km**
Abbruch Bordstein aus Naturstein, Form A1, einschl. Fundament aus Beton und Rückenstütze, aufgenommene Stoffe sammeln, wieder verwendbares Material säubern, sortieren, zum Lagerplatz des AG transportieren und abladen, Transportweg bis 10 km.
Mengenermittlung nach Aufmaß.

Lagerplatz des AG:
Am Winterhafen 4, Magdeburg
Menge: 41,000 m

**1.7.16 Bordrinne abbrechen entsorgen**
Abbruch Bordrinne aus Betonstein/Naturstein, Breite bis 35 cm,
einschl. Fundament aus Beton,
aufgenommene Stoffe sammeln, sortieren, laden, verfahren und ggf. zwischenlagern auf Lagerplatz des AN, Mengenermittlung nach Aufmaß.
Abbruchgut geht in das Eigentum des AN über und ist fachgerecht zu entsorgen.
Menge: 27,000 m

#### 1.8 Erdarbeiten

*Hinweis: Hinweise Erdarbeiten*
Die Abrechnung des Bodenaushubs erfolgt nach Vorliegen der Entsorgungsnachweise.

Die Zertifikate für die Schüttgüter sind dem AG unaufgefordert vor dem Einbau zu übergeben.

Alle Aufwendungen für technologiebedingte Zwischenlagerungen werden nicht gesondert vergütet.

*Hinweis: Örtliche Bebauung*
Bei Abgrabungen in Bereichen der örtlichen Bebauung sind sinnvolle Teilabschnitte vorzusehen, um die Standfestigkeit der Bebauung nicht zu gefährden. Entsprechend Erfordernis sind geeignete Sicherungsmaßnahmen nach Wahl und Technologie des AN vorzusehen.

Die Wahl der Verdichtung (statisch, dynamisch) und damit die Wahl der Verdichtungsgeräte sind hier unter Berücksichtigung des Zustandes der vorhandenen Gebäude/Grundstücksmauern so einzusetzen, dass Erschütterungen auf ein Mindestmaß reduziert werden können.

*Hinweis: LAGA/Bodenverwertung/Bodenentsorgung*
Kalkulations-Ansatz:

Zuordnung nach LAGA:  bis Z2
Deponieklasse nach DepV:  DK0 - DKII*

* Laut Fußnote 2 zur Tabelle 2 DepV dürfen die Parameter Glühverlust und TOC gleichwertig angewendet werden. Der Parameter TOC wurde bei der Probe mit 0,68 % TS ermittelt. Aus Sicht des Baugrundgutachters ist somit für diese Probe die Einstufung in DK 0 möglich.

**1.8.1 Untersuchungen Abfalldeklaration**
Untersuchungen zur Abfalldeklaration nach Maßgabe der Entsorgungsanlage,
einschl. alle Aufwendungen für erforderliche Analysen und Untersuchungen gemäß LAGA/DepV/EBV (entsprechend Vorgabe der Verwertungs- bzw. Entsorgungsanlage), einschl. Untersuchungen von Brennwert, Atmungsaktivität AT4 und Gasbildungsrate GB21 entsprechend Erfordernis, inkl. Anlegen von Zwischenlagerplätzen, Zwischenlagern des Aushubmaterials, Durchführung der Beprobungen etc..

Probenahmen erfolgen im Beisein des AG!
Menge: 2,000 St

**1.8.2 Boden mit Bauschutt <10% Verkehrsfläche Homogenbereich E2 lösen laden transp. entsorgen/verwerten**
Boden mit Bauschuttanteilen <10%, für Verkehrsflächen, profilgerecht lösen und laden, transportieren, entsorgen bzw. gem. EBV verwerten, Zwischenlagerungen werden nicht gesondert vergütet,
die Gebühren für die Entsorgung/Verwertung werden vom AN übernommen,
Abfall ist nicht gefährlich, schadstoffbelastet gemäß Gutachten, zum Lager/zur Anlage nach Wahl des AN,
Anlage (Bezeichnung/Ort) '....................................................' vom Bieter einzutragen,

Homogenbereich E2:

Bodengruppe 1 SE DIN 18196 (enggestufter Sand),
Bodengruppe 2 SU/SU* DIN 18196 (Sand-Schluff-Gemisch)
Bodengruppe 3 GU DIN 18196 (Kies-Schluff-Gemisch)
Bodengruppe 4 UL DIN 18196 (leicht plastischer Schluff)
Bodengruppe 5 TL DIN 18196 (leicht plastischer Ton)

Tiefe oberer Horizont des Homogenbereiches von 0 m, Tiefe unterer Horizont des Homogenbereiches bis 5 m,
Mengenermittlung nach Aufmaß an Abtragprofilen.
Menge: 1330,000 m3

**1.8.3 Zulage für Bauschutt mit Bodenanteilen Verkehrsfläche Homogenbereich E2 lösen laden transp. entsorgen/verwerten**
Bauschutt mit Bodenanteilen, Einstufung als nicht aufbereiteter Bauschutt, für Verkehrsflächen, profilgerecht lösen und laden, transportieren, entsorgen bzw. gem. EBV verwerten, Zwischenlagerungen werden nicht gesondert vergütet,
die Gebühren für die Entsorgung/Verwertung werden vom AN übernommen,
Abfall ist nicht gefährlich, schadstoffbelastet gemäß Gutachten, zum Lager/zur Anlage nach Wahl des AN,
Anlage (Bezeichnung/Ort) '....................................................' vom Bieter einzutragen,

Homogenbereich E2:

Bodengruppe 1 SE DIN 18196 (enggestufter Sand),
Bodengruppe 2 SU/SU* DIN 18196 (Sand-Schluff-Gemisch)
Bodengruppe 3 GU DIN 18196 (Kies-Schluff-Gemisch)
Bodengruppe 4 UL DIN 18196 (leicht plastischer Schluff)
Bodengruppe 5 TL DIN 18196 (leicht plastischer Ton)

Tiefe oberer Horizont des Homogenbereiches von 0 m, Tiefe unterer Horizont des Homogenbereiches bis 5 m,
Mengenermittlung nach Aufmaß an Abtragprofilen.

Position gilt als Zulage zum Bodenaushub (Pos. 1.7.2).
Menge: 706,000 m3

**1.8.4 Zulage für Boden lösen von Hand Homogenbereich E2**
Boden des Homogenbereiches E2 profilgerecht lösen, von Hand an Gebäuden und Anschlüssen, auf LKW des AN laden, transportieren, entsorgen.
Position gilt als Zulageposition zu den Bodenaushubpositionen.
Menge: 48,000 m3

**1.8.5 Stoffe nicht gefährlich >Z2 DKI LKW AN transp. entsorgen Entsorg.-geb. AN**
Bau- und Abbruchabfälle Boden, schadstoffbelastet, Zuordnung >Z 2,
belastet nach Deponieverordnung für DK I,
mit LKW des AN transportieren, zum Lager/zur Anlage nach Wahl des AN,
Anlage/Standort '....................................................' vom Bieter einzutragen,
die Entsorgungsgebühren werden vom AN übernommen.

Aufwendungen für Erschwernisse bei Transport und Lagerung sind in die Einheitspreise einzurechnen.

Position gilt als Zulage zur Erdaushubposition (Pos. 1.7.2).
Menge: 50,000 t

**1.8.6 Stoffe nicht gefährlich >Z2 DKII LKW AN transp. entsorgen Entsorg.-geb. AN**
Bau- und Abbruchabfälle Boden, schadstoffbelastet, Zuordnung >Z 2,
belastet nach Deponieverordnung für DK II,
mit LKW des AN transportieren, zum Lager/zur Anlage nach Wahl des AN,
Anlage/Standort '....................................................' vom Bieter einzutragen,
die Entsorgungsgebühren werden vom AN übernommen.

Aufwendungen für Erschwernisse bei Transport und Lagerung sind in die Einheitspreise einzurechnen.

Position gilt als Zulage zur Erdaushubposition (Pos. 1.7.2).
Menge: 50,000 t

**1.8.7 Vert.Schutzschicht Noppenbahn**
Vertikale Schutzschicht vor erdberührter Gebäudeaußenfläche aus
vlieskaschierten Noppenbahnen.
Menge: 110,000 m2

**1.8.8 Baustoffgemisch B2 0/45 als Untergrundverbesserung D 20-30cm Verdichtungsnachweis**
Baustoffgemisch B2, gemäß ZTV-StB LSBB ST, Körnung 0/45, als Untergrundverbesserung, profilgerecht einbauen und verdichten, vorhandener Boden gemäß beiliegendem Bodengutachten, Verformungsmodul mind. EV2 45 MPa, Verdichtungsgrad mind. DPr 0,95,
mit Verdichtungsnachweis, Schichtdicke 20-30 cm, einschl. Planum herstellen.
Einbau auf Anweisung und in Abstimmung mit dem AG.
Menge: 465,000 m3

*Hinweis: Hinweis Planum*
Das Planum ist bis zum Einbau des Straßenoberbaus gegen Erosion, Niederschlagswasser, Austrocknung und direkten Baustellenverkehr fachgerecht nach Wahl und Technologie des AN und ohne gesonderte Vergütung zu schützen.

Die Verdichtungsnachweise der Eigenüberwachung sind dem AG unaufgefordert und ohne gesonderte Vergütung zu übergeben.

**1.8.9 Planum Verkehrsfläche Abweichung +/-2cm EV2 45MPa**
STLB-Bau 2025-10 002
Planum herstellen, für Verkehrsflächen, zulässige Abweichung von der Sollhöhe +/- 2 cm, Verformungsmodul mind. EV2 45 MPa.
Menge: 1770,000 m2

#### 1.9 Wurzelschutzmaßnahmen

**1.9.1 Erschwerniszuschlag Boden im Wurzelber. von Hand abtragen**
Erschwerniszuschlag für Bodenabtrag im Wurzelbereich von Bäumen nach Erfordernis und in Abstimmung mit dem AG in Handarbeit. Verletzungen der Wurzeln vermeiden. Unvermeidbare Wurzelabtrennungen mit glattem Schnitt durchführen. Schnitt-, Bruch- und Schürfwunden nach Zustimmung des AG glattschneiden.
Verbliebenen lockeren Boden im Wurzelbereich durch Absaugen oder Abblasen entfernen.
Position gilt als Zulage zu den Bodenaushubpositionen.
Menge: 52,000 m3

**1.9.2 Wurzelschutz nach Bodenausbau**
Bei Abgrabung freigelegte Wurzelbereiche von Gehölzen durch Abdeckung während der Bauzeit gegen Austrocknung schützen. Ausführung entsprechend Erfordernis und in Abstimmung mit dem AG.
Geeignete Wurzelabdeckung nach Wahl des AN (Matten aus Stroh, Jute o.ä.). Abdeckung während der Bauzeit feucht halten.
Abdeckung vor dem Verfüllen der Abgrabung entfernen und entsorgen,
Entsorgen wird nicht gesondert vergütet,
abgerechnet wird die abgedeckte Fläche.
Menge: 190,000 m2

#### 1.10 Tragschichten

*Hinweis: Hinweis Tragschichten*
Hinsichtlich des Materials für die Tragschichten (Frostschutzschicht und Schottertragschicht) sind zusätzlich zur ZTV SoB-StB  die Anforderungen der ZTV-StB LSBB ST zu beachten!

Es sind folgende Stoffe einzubauen:

Frostschutzschicht:  Baustoffgemisch B2,
Schottertragschicht: Baustoffgemisch B1.

Die Zertifikate für die Schüttgüter und der Nachweis der Filterstabilität zwischen den unterschiedlichen Materialien sind dem AG unaufgefordert vor dem Einbau zu übergeben.

Dem AG sind unaufgefordert und ohne gesonderte Vergütung die Verdichtungsnachweise der Eigenüberwachung für die Tragschichten zu übergeben.

Die Wahl der Verdichtung (statisch, dynamisch) und damit die Wahl der Verdichtungsgeräte sind hier unter Berücksichtigung des Zustandes der vorhandenen Gebäude so einzusetzen, dass Erschütterungen auf ein Mindestmaß reduziert werden können.

**1.10.1 FSS Geh-Radweg DPr1,03 EV2 100MPa 0/45 D 20-30cm**
STLB-Bau 2025-10 080
Frostschutzschicht ZTV SoB-StB, in Geh- und Radwegen, Verdichtungsgrad mind. DPr 1,03, Verformungsmodul auf der Oberfläche mind. EV2 100 MPa, aus Baustoffgemisch für Frostschutzschicht, natürliche Gesteinskörnung TL Gestein, Körnung 0/45, Schichtdicke über 20 bis 30 cm, Feinanteil Kategorie UF 5, im eingebauten Zustand max. 5 % Feinanteile, wasserdurchlässig, kf größer gleich 5 x 10 hoch minus 5 m/s, abgerechnet wird nach Auftragprofilen.
Menge: 182,000 m3

**1.10.2 FSS Bk0,3 DPr1 EV2 100MPa 0/45 D 20-30cm**
STLB-Bau 2025-10 080
Frostschutzschicht ZTV SoB-StB, Belastungsklasse RStO 12/24 Bk0,3, Verdichtungsgrad mind. DPr 1, Verformungsmodul auf der Oberfläche mind. EV2 100 MPa, aus Baustoffgemisch für Frostschutzschicht, natürliche Gesteinskörnung TL Gestein, Körnung 0/45, Schichtdicke über 20 bis 30 cm, Feinanteil Kategorie UF 5, im eingebauten Zustand max. 5 % Feinanteile, wasserdurchlässig, kf größer gleich 5 x 10 hoch minus 5 m/s, abgerechnet wird nach Auftragprofilen.
Menge: 34,000 m3

**1.10.3 FSS Bk1,8 DPr1,03 EV2 120MPa 0/45 D 30-40cm**
STLB-Bau 2025-10 080
Frostschutzschicht ZTV SoB-StB, Belastungsklasse RStO 12/24 Bk1,8, Verdichtungsgrad mind. DPr 1,03, Verformungsmodul auf der Oberfläche mind. EV2 120 MPa, aus Baustoffgemisch für Frostschutzschicht, natürliche Gesteinskörnung TL Gestein, Körnung 0/45, Schichtdicke über 30 bis 40 cm, Feinanteil Kategorie UF 5, im eingebauten Zustand max. 5 % Feinanteile, wasserdurchlässig, kf größer gleich 5 x 10 hoch minus 5 m/s, abgerechnet wird nach Auftragprofilen.
Menge: 363,000 m3

**1.10.4 STS Bk0,3 DPr1,03 EV2 120MPa 0/32 D 15cm**
STLB-Bau 2025-10 080
Schottertragschicht ZTV SoB-StB, Belastungsklasse RStO 12/24 Bk0,3, Verdichtungsgrad mind. DPr 1,03, Verformungsmodul auf der Oberfläche mind. EV2 120 MPa, aus Baustoffgemisch für Schottertragschicht, natürliche Gesteinskörnung TL Gestein, Körnung 0/32, Schichtdicke 15 cm, Feinanteil Kategorie UF 5, im eingebauten Zustand max. 5 % Feinanteile, wasserdurchlässig, kf größer gleich 5 x 10 hoch minus 5 m/s, abgerechnet wird nach Auftragprofilen.
Menge: 120,000 m2

**1.10.5 STS Bk1,8 DPr1,03 EV2 150MPa 0/32 D 15cm**
STLB-Bau 2025-10 080
Schottertragschicht ZTV SoB-StB, Belastungsklasse RStO 12/24 Bk1,8, Verdichtungsgrad mind. DPr 1,03, Verformungsmodul auf der Oberfläche mind. EV2 150 MPa, aus Baustoffgemisch für Schottertragschicht, natürliche Gesteinskörnung TL Gestein, Körnung 0/32, Schichtdicke 15 cm, Feinanteil Kategorie UF 5, im eingebauten Zustand max. 5 % Feinanteile, wasserdurchlässig, kf größer gleich 5 x 10 hoch minus 5 m/s, Einbau zwischen Randeinfassungen, abgerechnet wird nach Auftragprofilen.
Menge: 580,000 m2

**1.10.6 STS Bk1,8 DPr1,03 EV2 150MPa 0/32 D 25cm**
STLB-Bau 2025-10 080
Schottertragschicht ZTV SoB-StB, Belastungsklasse RStO 12/24 Bk1,8, Verdichtungsgrad mind. DPr 1,03, Verformungsmodul auf der Oberfläche mind. EV2 150 MPa, aus Baustoffgemisch für Schottertragschicht, natürliche Gesteinskörnung TL Gestein, Körnung 0/32, Schichtdicke 25 cm, Feinanteil Kategorie UF 5, im eingebauten Zustand max. 5 % Feinanteile, wasserdurchlässig, kf größer gleich 5 x 10 hoch minus 5 m/s, Einbau zwischen Randeinfassungen, abgerechnet wird nach Auftragprofilen.
Menge: 288,000 m2

#### 1.11 Kontrollprüfungen

**1.11.1 Probefeld Fahrbahn anlegen Unterbau/Oberbau mit Verdichtungsnachweisen**
Probefeld gem. ZTV E-StB auf besondere Anordnung des AG anlegen, zum Nachweis des gewählten Arbeitsverfahrens zur Gewährleistung der Verdichtungsanforderungen, für Unterbau und Oberbau der Fahrbahn
(Schicht der Bodenverbesserung, Frostschutzschicht, Schottertragschicht),
Abmessungen ca. 5,0 x 5,0 m,
einschl. Verdichtungsnachweis auf jeder Schicht.
Probefeld nach erfolgten Kontrollprüfungen zurückbauen.
Menge: 25,000 m2

**1.11.2 Probefeld Gehweg anlegen Unterbau/Oberbau mit Verdichtungsnachweisen**
Probefeld gem. ZTV E-StB auf besondere Anordnung des AG anlegen, zum Nachweis des gewählten Arbeitsverfahrens zur Gewährleistung der Verdichtungsanforderungen, für Unterbau und Oberbau des Gehweges
(Schicht der Bodenverbesserung, Tragschicht),
Abmessungen ca. 2,0 x 5,0 m,
einschl. Verdichtungsnachweis auf jeder Schicht.
Probefeld nach erfolgten Kontrollprüfungen zurückbauen.
Menge: 10,000 m2

*Hinweis: Hinweis Kontrollprüfungen*
Die Kontrollprüfungen sind in Abstimmung und im Beisein des AG bzw. der Bauüberwachung auszuführen. Das Beistellen von Gegengewichten erfolgt durch den AN und ist in die betreffenden Positionen einzurechnen. Die Auswertung und Darstellung der Messergebnisse sind dem AG unaufgefordert zu übergeben.

Die Kontrollprüfungen auf Anweisung des AG entbinden nicht von den Kontrollprüfungen im Rahmen der Eigenüberwachung.

Müssen Kontrollprüfungen auf Anweisung des AG aufgrund des Nichterreichens der geforderten Verdichtungswerte wiederholt werden, geht dies zu Lasten des AN.

**1.11.3 Kontrollprüfung Unterbau/Planum Verformungsmodul dynamischer Lastplattendruckversuch**
STLB-Bau 2025-10 080
Kontrollprüfung ZTV E-StB auf besondere Anordnung des AG, für Unterbau/Planum, Prüfung für Verformungsmodul, mit dynamischem Lastplattendruckversuch TP BF-StB.
Menge: 10,000 St

**1.11.4 Kontrollprüfung Frostschutzschicht Verformungsmodul statischer Lastplattendruckversuch**
STLB-Bau 2025-10 080
Kontrollprüfung ZTV SoB-StB auf besondere Anordnung des AG, für Frostschutzschicht, Prüfung für Verformungsmodul, mit statischem Lastplattendruckversuch DIN 18134.
Menge: 5,000 St

**1.11.5 Kontrollprüfung KTS/STS Verformungsmodul statischer Lastplattendruckversuch**
STLB-Bau 2025-10 080
Kontrollprüfung ZTV SoB-StB auf besondere Anordnung des AG, für Kies-/Schottertragschicht, Prüfung für Verformungsmodul, mit statischem Lastplattendruckversuch DIN 18134.
Menge: 4,000 St

#### 1.12 Pflasterarbeiten

*Hinweis: Hinweis Bordanlagen*
Fundament und Rückenstütze sind gemäß DIN 18318 in Schalung herzustellen.

Anpassungsarbeiten sind entsprechend Erfordernis nach Wahl und Technologie des AN ohne gesonderte Vergütung durchzuführen (z.B. Schneiden, Passstücke etc.).

Überschüssige Stoffe und Materialien gehen in das Eigentum des AN über und sind fachgerecht zu entsorgen.

Radien bis 12,0 m sind als Kurvensteine auszuführen.

Radien > 12,0 m sind mit geraden Bordsteinen (Mindestlänge 0,5 m) auszuführen.

Die Bordfugen sind an der Bordinnenseite (gehwegseitig) mit geeigneten Mitteln zu verschließen, so dass ein Ausspülen der Pflasterbettung verhindert wird.

*Hinweis: Dehnungsfugen*
Dehnungs- bzw. Bewegungsfugen verlaufen durch die Bordanlage und ggf. Gerinnepflaster inkl. Rückenstütze und Fundament, Fugenbreite 10 mm. Als Fugenmaterial ist Naturkautschuk oder Neukautschuk-Recycling-Material einzubauen. Styropor oder gleichartige Stoffe sind nicht zu verwenden.

Gemäß DIN 18318 erhalten die Bewegungsfugen im Gerinne einen mindestens 30 mm tiefen Fugenschluss.

Die Dehnungsfugen sind in folgenden Abständen herzustellen:
Bord neben Rinne - Abstand 6-8 m durch Fundament und Rückenstütze,
Bord ohne Rinne - Abstand 8-12,0 m durch Fundament und Rückenstütze,
sowie an Einbauten und im Abstand von 0,5-1,0 m vor und hinter Einbauten.

*Hinweis: Hochbord (fahrbahnseitig) im Bereich der Baumscheiben*
Der fahrbahnseitige Hochbord ist im Bereich der Baumscheiben/Grünflächen als Wasserleitstein einzubauen. Zwischen den je 1,0 m langen Bordsegmenten ist der ca. 0,2 m breite Zwischenraum mit auszupflastern (Rinnensteine, in Beton verlegt). Die Rückenstütze ist in der geforderten Breite in Schalung auszuführen. Die erforderlichen Aufwendungen sind in die Bordpositionen einzurechnen.
Auch die Zwischenräume werden über die Bordpositionen abgerechnet.

**1.12.1 Naturbord A1 gebraucht gelagert Fund. Rückstütze C20/25 D 20cm Anpassungsbereich**
Bordstein aus Naturstein, Form A 1, gebraucht, auf Lagerplatz des AN lagernd, mit Fundament und einseitiger Rückenstütze aus Beton mit einer Zusammensetzung C 20/25 DIN EN 206 und DIN 1045-2, Bettungsdicke 20 cm, Breite der Rückenstütze 15 cm. Einbau im Anpassungsbereich.
Menge: 3,000 m

**1.12.2 Betonbord HB15/30 grau Fundament Rückenstütze C20/25 D 20cm B 15cm**
STLB-Bau 2025-10 080
Bordstein aus Beton, DIN EN 1340, Maße DIN 483, Form HB 15/30, Farbton grau, Witterungswiderstand D, Abriebwiderstand I, Biegezugfestigkeit T, Ausführung gemäß FGSV ZTV Pflaster-StB und Ergänzung M RR, mit Fundament und einseitiger Rückenstütze aus Beton mit einer Zusammensetzung C 20/25 DIN 1045-2, Bettungsdicke 20 cm, Breite der Rückenstütze 15 cm, Fugen offen, mit Bewegungsfugen alle 6 m.
Menge: 237,000 m

**1.12.3 Betonbord Kurve R 0,5m HB15/30 grau Fundament Rückenstütze C20/25 D 20cm B 15cm**
STLB-Bau 2025-10 080
Bordstein aus Beton als Kurvenstein, Radius 0,5 m, Außenkurve (konvex), DIN EN 1340, Maße DIN 483, Form HB 15/30, Farbton grau, Witterungswiderstand D, Abriebwiderstand I, Biegezugfestigkeit T, Ausführung gemäß FGSV ZTV Pflaster-StB und Ergänzung M RR, mit Fundament und einseitiger Rückenstütze aus Beton mit einer Zusammensetzung C 20/25 DIN 1045-2, Bettungsdicke 20 cm, Breite der Rückenstütze 15 cm, Fugen offen.
Menge: 9,000 m

**1.12.4 Betonbord Übergang HB 15/30 auf RB 15/22 grau Fundament Rückenstütze C20/25 D 20cm B 15cm**
STLB-Bau 2025-10 080
Bordstein aus Beton als Übergangsstein, Form HB 15/30 auf RB 15/22, Übergangslänge 2 m, Farbton grau, Witterungswiderstand D, Abriebwiderstand I, Biegezugfestigkeit T, Ausführung gemäß FGSV ZTV Pflaster-StB und Ergänzung M RR, mit Fundament und einseitiger Rückenstütze aus Beton mit einer Zusammensetzung C 20/25 DIN 1045-2, Bettungsdicke 20 cm, Breite der Rückenstütze 15 cm, Fugen offen.
Menge: 16,000 m

**1.12.5 Betonbord RB15/22 grau Fundament Rückenstütze C20/25 D 20cm**
STLB-Bau 2024-10 080
Bordstein aus Beton, DIN EN 1340, Maße DIN 483, Form RB 15/22, Farbton grau, Witterungswiderstand D, Abriebwiderstand I, Biegezugfestigkeit T, Ausführung gemäß FGSV ZTV Pflaster-StB und Ergänzung M RR, mit Fundament und einseitiger Rückenstütze aus Beton mit einer Zusammensetzung C 20/25 DIN EN 206 und DIN 1045-2, Bettungsdicke 20 cm, Breite der Rückenstütze 15 cm, Fugen offen, mit Bewegungsfuge alle 6 m.
Menge: 135,000 m

**1.12.6 Betonbord Kurve R 2m RB15/22 grau Fundament Rückenstütze C20/25 D 20cm B 15cm**
STLB-Bau 2025-10 080
Bordstein aus Beton als Kurvenstein, Radius 2 m, Außenkurve (konvex), DIN EN 1340, Maße DIN 483, Form RB 15/22, Farbton grau, Witterungswiderstand D, Abriebwiderstand I, Biegezugfestigkeit T, Ausführung gemäß FGSV ZTV Pflaster-StB und Ergänzung M RR, mit Fundament und einseitiger Rückenstütze aus Beton mit einer Zusammensetzung C 20/25 DIN 1045-2, Bettungsdicke 20 cm, Breite der Rückenstütze 15 cm, Fugen offen.
Menge: 3,000 m

**1.12.7 Betonbord Kurve R 3m RB15/22 grau Fundament Rückenstütze C20/25 D 20cm B 15cm**
STLB-Bau 2025-10 080
Bordstein aus Beton als Kurvenstein, Radius 3 m, Außenkurve (konvex), DIN EN 1340, Maße DIN 483, Form RB 15/22, Farbton grau, Witterungswiderstand D, Abriebwiderstand I, Biegezugfestigkeit T, Ausführung gemäß FGSV ZTV Pflaster-StB und Ergänzung M RR, mit Fundament und einseitiger Rückenstütze aus Beton mit einer Zusammensetzung C 20/25 DIN 1045-2, Bettungsdicke 20 cm, Breite der Rückenstütze 15 cm, Fugen offen.
Menge: 5,000 m

**1.12.8 Betonbord Kurve R 5m RB15/22 grau Fundament Rückenstütze C20/25 D 20cm B 15cm**
STLB-Bau 2025-10 080
Bordstein aus Beton als Kurvenstein, Radius 5 m, Außenkurve (konvex), DIN EN 1340, Maße DIN 483, Form RB 15/22, Farbton grau, Witterungswiderstand D, Abriebwiderstand I, Biegezugfestigkeit T, Ausführung gemäß FGSV ZTV Pflaster-StB und Ergänzung M RR, mit Fundament und einseitiger Rückenstütze aus Beton mit einer Zusammensetzung C 20/25 DIN 1045-2, Bettungsdicke 20 cm, Breite der Rückenstütze 15 cm, Fugen offen.
Menge: 8,000 m

**1.12.9 Betonbord Kurve R 6m RB15/22 grau Fundament Rückenstütze C20/25 D 20cm B 15cm**
STLB-Bau 2025-10 080
Bordstein aus Beton als Kurvenstein, Radius 6 m, Außenkurve (konvex), DIN EN 1340, Maße DIN 483, Form RB 15/22, Farbton grau, Witterungswiderstand D, Abriebwiderstand I, Biegezugfestigkeit T, Ausführung gemäß FGSV ZTV Pflaster-StB und Ergänzung M RR, mit Fundament und einseitiger Rückenstütze aus Beton mit einer Zusammensetzung C 20/25 DIN 1045-2, Bettungsdicke 20 cm, Breite der Rückenstütze 15 cm, Fugen offen.
Menge: 9,000 m

**1.12.10 Betonbord TB10/30 Fundament Rückenstütze C20/25 D 20cm**
STLB-Bau 2024-10 080
Bordstein aus Beton, DIN EN 1340, Maße DIN 483, Form TB 10/30, Witterungswiderstand D, Abriebwiderstand I, Biegezugfestigkeit T, Ausführung gemäß FGSV ZTV Pflaster-StB und Ergänzung M RR, mit Fundament und einseitiger Rückenstütze aus Beton mit einer Zusammensetzung C 20/25 DIN EN 206 und DIN 1045-2, Bettungsdicke 20 cm, Breite der Rückenstütze 10 cm, Fugen offen.
Menge: 104,000 m

**1.12.11 Betonbord Kurve R 0,5m TB10/30 Fundament Rückenstütze C20/25 D 20cm B 10cm**
STLB-Bau 2025-10 080
Bordstein aus Beton als Kurvenstein, Radius 0,5 m, Außenkurve (konvex), DIN EN 1340, Maße DIN 483, Form TB 10/30, Witterungswiderstand D, Abriebwiderstand I, Biegezugfestigkeit T, Ausführung gemäß FGSV ZTV Pflaster-StB und Ergänzung M RR, mit Fundament und einseitiger Rückenstütze aus Beton mit einer Zusammensetzung C 20/25 DIN 1045-2, Bettungsdicke 20 cm, Breite der Rückenstütze 10 cm, Fugen offen.
Menge: 5,000 m

**1.12.12 Betonbord Kurve R 1m TB10/30 Fundament Rückenstütze C20/25 D 20cm B 10cm**
STLB-Bau 2025-10 080
Bordstein aus Beton als Kurvenstein, Radius 1 m, Außenkurve (konvex), DIN EN 1340, Maße DIN 483, Form TB 10/30, Witterungswiderstand D, Abriebwiderstand I, Biegezugfestigkeit T, Ausführung gemäß FGSV ZTV Pflaster-StB und Ergänzung M RR, mit Fundament und einseitiger Rückenstütze aus Beton mit einer Zusammensetzung C 20/25 DIN 1045-2, Bettungsdicke 20 cm, Breite der Rückenstütze 10 cm, Fugen offen.
Menge: 4,000 m

**1.12.13 Betonbord Kurve R 2m TB10/30 Fundament Rückenstütze C20/25 D 20cm B 10cm**
STLB-Bau 2025-10 080
Bordstein aus Beton als Kurvenstein, Radius 2 m, Außenkurve (konvex), DIN EN 1340, Maße DIN 483, Form TB 10/30, Witterungswiderstand D, Abriebwiderstand I, Biegezugfestigkeit T, Ausführung gemäß FGSV ZTV Pflaster-StB und Ergänzung M RR, mit Fundament und einseitiger Rückenstütze aus Beton mit einer Zusammensetzung C 20/25 DIN 1045-2, Bettungsdicke 20 cm, Breite der Rückenstütze 10 cm, Fugen offen.
Menge: 7,000 m

**1.12.14 Betonbord Rampenstein 75x14/22cm Fund. Rückstütze C20/25 D 20cm**
Bordstein aus Beton, DIN EN 1340, Rampenstein 75x14/22 cm, Farbton grau, Witterungswiderstand D, Abriebwiderstand I, Biegezugfestigkeit T, mit Fundament und Rückenstütze aus Beton mit einer Zusammensetzung C 20/25 DIN EN 206 und DIN 1045-2, Bettungsdicke 20 cm, Breite der Rückenstütze 15 cm,
sofern die Einbauanleitung des Herstellers keine höheren Werte fordert.
Menge: 31,000 m

*Hinweis: Einbau Entwässerungsrinne*
Der Einbau der Entwässerungsrinne erfolgt gemäß M RR " Merkblatt für Randeinfassungen und Entwässerungsrinnen" und unter Beachtung der ATV-DIN 18318.

Die Entwässerungsrinne ist nach dem Einbau ohne gesonderte Vergütung fachgerecht nachzubehandeln (z.B. Abdecken mit Vlies, Feuchthalten). Dauer der Nachbehandlung in Abhängigkeit von der Witterung 3-7 Tage.

Die Produktnachweise für den Fugenmörtel sowie den Füllstoff der Bewegungsfugen sind dem AG spätestens 1 Woche vor Ausführungsbeginn zu übergeben.

Aufwendungen für Rand-, Binder- und Abschlusssteine bzw. das Herstellen von Schnittkanten sind in die Position einzurechnen.

Die Fugen sind mit zementgebundenem, kunststoffmodifiziertem und kehrmaschinenfestem Pflasterfugenmörtel einzuschlämmen. Im Vorfeld ist der Fugenraum mit Druckluft zu reinigen und die Rinne gut zu nässen. Der äußere Fugenspalt ist im Vorfeld mit Fugenmörtel in plastischer Konsistenz schließen.

**1.12.15 Rinne 2-zeilig Betonpflaster L/B 160/160mm D 140mm Fahrbahn Fundament C20/25 D 20+/-2cm Pflasterfugenm. zem-geb.kunststoffmod. einkehren einschlämmen B 10+/-2mm**
STLB-Bau 2025-10 080
Pflasterstreifen als Rinne vor Bordsteinen, aus Steinpflaster FGSV ZTV Pflaster-StB und Ergänzung M RR, gebundene Bauweise, Ausführung der Pflasterstreifen nach Anzahl der Zeilen, 2-zeilig, Pflastersteine aus Beton, TL Pflaster-StB, max. Differenzen K, Maße L/B 160/160 mm, Dicke 140 mm, Farbton grau, in Fahrbahnen, Belastungskategorie C, Tragschicht wird gesondert vergütet, Fundament aus Beton mit einer Zusammensetzung C 20/25 DIN 1045-2, Dicke 20 +/- 2 cm, zementgebundenen, kunststoffmodifizierten Pflasterfugenmörtel einkehren und einschlämmen, Farbton Fugen grau, Fugenbreite 10 +/- 2 mm, mit Bewegungsfugen und zusätzlichen Bewegungsfugen beiderseits von Straßenabläufen im Abstand von 6 bis 7 m.
Menge: 325,000 m

**1.12.16 Fugenschluss Bewegungsfuge in zweizeiliger Entwässerungsrinne herstellen**
Fugenschluss in der Bewegungsfuge der zweizeiligen Entwässerungsrinne für Oberflächenwasser herstellen, Abstand 6-8 m, Fugenbreite mind. 8 mm und höchstens 15 mm,
Bewegungsfugen nach Erhärten des Pflasterfugenmörtels von vorhandenen Mörtelresten befreien, Fugenflanken mit Voranstrichmittel (Haftvermittler) vorbehandeln, Fugenunterfüllung bis max. 15 mm unter Oberkante mit komprimierbarem Füllstoff,
Bewegungsfuge mit wasserundurchlässigem und dauerelastischem Dichtstoff schließen.
Menge: 66,000 St

*Hinweis: Betonpflaster*
Es wird besonders auf die Einhaltung der Fugenbreite, gemäß DIN 18318 zwischen 3 mm und 5 mm, hingewiesen.

Schnitte sind so auszuführen, dass die verbleibende kürzeste Steinlänge mindestens der Hälfte der Länge des unbearbeiteten Steines entspricht.

Das Zertifikat des einzubauenden Betonpflasters ist dem AG spätestens 1 Woche vor Ausführungsbeginn zu übergeben.

Das Einrichten und Entfernen von provisorischen Einfassungen der Pflasterfläche zur Sicherung von Bauzuständen nach Wahl des AN ist in die betreffenden Positionen einzurechnen.

Die Frost-Tausalz-Beständigkeit des Pflastermaterials ist nachzuweisen.

**1.12.17 Pflasterdecke Betonpflaster Abstandhalter L/B 200/100mm D 80mm grau Geh-Radweg Bettung Brechsand-Splitt 0/4 D 4+/-1cm Brechsand-Splitt 0/4 einschlämmen B 4+/-2mm**
STLB-Bau 2025-10 080
Pflasterdecke ZTV Pflaster-StB, aus Pflastersteinen aus Beton, TL Pflaster-StB, ungebundene Bauweise, Tragschicht wird gesondert vergütet, mit Abstandhaltern, Maße L/B 200/100 mm, Dicke 80 mm, max. Differenzen K, Kante ohne Abschrägung, in Reihen mit versetzten Fugen, Farbton grau, in Geh- und Radwegen, Bettung aus Baustoffgemisch Körnung 0/4 aus natürlichen gebrochenen Gesteinskörnungen (Brechsand-Splitt-Gemisch), Dicke 4 +/- 1 cm, Baustoffgemisch für Fugen, Körnung 0/4 aus natürlichen gebrochenen Gesteinskörnungen (Brechsand-Splitt-Gemisch) einschlämmen, Fugenbreite 4 +/- 2 mm.
Menge: 580,000 m2

**1.12.18 Pflasterdecke Betonpflaster Abstandhalter L/B 200/100mm D 100mm grau Bk0,3 Bettung Brechsand-Splitt 0/4 D 4+/-1cm Brechsand-Splitt 0/4 einschlämmen B 4+/-2mm**
STLB-Bau 2025-10 080
Pflasterdecke ZTV Pflaster-StB, aus Pflastersteinen aus Beton, TL Pflaster-StB, ungebundene Bauweise, Tragschicht wird gesondert vergütet, mit Abstandhaltern, Maße L/B 200/100 mm, Dicke 100 mm, max. Differenzen K, Kante ohne Abschrägung, in Reihen mit versetzten Fugen, Farbton grau, Belastungsklasse RStO 12/24 Bk0,3, Bettung aus Baustoffgemisch Körnung 0/4 aus natürlichen gebrochenen Gesteinskörnungen (Brechsand-Splitt-Gemisch), TL Pflaster-StB Kategorie GU,B, Dicke 4 +/- 1 cm, Baustoffgemisch für Fugen, Körnung 0/4 aus natürlichen gebrochenen Gesteinskörnungen (Brechsand-Splitt-Gemisch) einschlämmen, Fugenbreite 4 +/- 2 mm.
Menge: 70,000 m2

**1.12.19 Pflasterdecke Betonverbundpflaster D 100mm Kante abgeschrägt grau Bk1,8 Bettung Brechsand-Splitt 0/4 D 4+/-1cm Brechsand-Splitt 0/4 einschlämmen B 4+/-2mm**
STLB-Bau 2025-10 080
Pflasterdecke ZTV Pflaster-StB, aus Verbundpflastersteinen aus Beton, TL Pflaster-StB, ungebundene Bauweise, Tragschicht wird gesondert vergütet, aus Wellenverbundsteinen, Dicke 100 mm, max. Differenzen K, Kante abgeschrägt, Horizontal-/Vertikalschenkel bis 2 mm, im Ellbogenverband, Farbton grau, Belastungsklasse RStO 12/24 Bk1,8, Bettung aus Baustoffgemisch Körnung 0/4 aus natürlichen gebrochenen Gesteinskörnungen (Brechsand-Splitt-Gemisch), TL Pflaster-StB Kategorie GU,B, Dicke 4 +/- 1 cm, Baustoffgemisch für Fugen, Körnung 0/4 aus natürlichen gebrochenen Gesteinskörnungen (Brechsand-Splitt-Gemisch) einschlämmen, Fugenbreite 4 +/- 2 mm.
Menge: 267,000 m2

**1.12.20 Pflasterdecke anpassen schneiden T bis 10cm Nassschneidegerät**
STLB-Bau 2025-10 080
Pflasterdecke anpassen durch Schneiden, Tiefe bis 10 cm, mit Nassschneidegerät.
Menge: 320,000 m

**1.12.21 Pflasterstreifen/Pflasterdecke Mosaikpflaster Fundament Rückstütze C20/25 D 10cm Pflasterfugenmörtel zementgeb. einbringen**
Pflasterstreifen/Pflasterdecke, aus Natursteinen, Mosaikpflaster, gebrauchte Steine, auf Lagerplatz des AN lagernd, einschl. der erforderlichen Rand- und Abschlusssteine, aus Zwischenlagerung aufnehmen,
in Anpassungsstreifen, Nebenflächen sowie als Pflastereinfassungen z.B. für Schilderpfosten und Beleuchtungsmasten fachgerecht einbauen,
einschl. Fundament und einseitige Rückenstütze aus Beton mit einer Zusammensetzung C 20/25 DIN EN 206 und DIN 1045-2, Dicke mind. 10 cm,
zementgebundenen Pflasterfugenmörtel einbringen.
Menge: 2,000 m2

**1.12.22 Pflasterdecke Großpflaster Natursteinpflaster gebraucht beigestellt Lagerplatz AG abholen 10km Bk0,3 Bettung Brechsand-Splitt 0/11 D 5+/-1cm Brechsand-Splitt 0/4 einschlämmen**
Pflasterdecke ZTV Pflaster-StB, Großpflaster aus Natursteinen, ungebundene Bauweise, gebrauchte Steine vom AG beigestellt, geeignete Steine säubern und sortieren, einschl. geeignete Rand- und Abschlusssteine, vom Lagerplatz des AG abholen, Förderweg bis 10 km, verlegen in Reihen mit versetzten Fugen, Belastungsklasse RStO 12/24 Bk0,3, Tragschicht wird gesondert vergütet, Bettung aus Baustoffgemisch Körnung 0/11 aus natürlichen gebrochenen Gesteinskörnungen (Brechsand-Splitt-Gemisch), TL Pflaster-StB Kategorie GN, Dicke 5 +/- 1 cm, Baustoffgemisch für Fugen, Körnung 0/4 aus natürlichen gebrochenen Gesteinskörnungen (Brechsand-Splitt-Gemisch) einschlämmen.

Lagerplatz des AG:
Am Winterhafen 4, Magdeburg
Menge: 65,000 m2

#### 1.13 Arbeiten an Entwässerungsanlagen

*Hinweis: LAGA/Bodenverwertung/Bodenentsorgung*
Kalkulations-Ansatz:

Zuordnung nach LAGA:  bis Z2
Deponieklasse nach DepV:  DK0 - DKII*

* Laut Fußnote 2 zur Tabelle 2 DepV dürfen die Parameter Glühverlust und TOC gleichwertig angewendet werden. Der Parameter TOC wurde bei der Probe mit 0,68 % TS ermittelt. Aus Sicht des Baugrundgutachters ist somit für diese Probe die Einstufung in DK 0 möglich.

*Hinweis: Hinweis Rohrverlegearbeiten RW*
Alle erforderlichen Pass- und Formstücke bzw. erforderliche Rohrschnitte sind in die Einheitspreise der betreffenden Positionen einzurechnen.

Die Dicke der Rohrabdeckung soll mindestens 15 cm betragen, sofern die Statik keine höheren Werte erfordert.

Beim Einbau der Seitenverfüllung ist auf die korrekte Ausbildung und Verdichtung des Zwickels an der Rohrsohle zu achten.

Die Rohrstatiken liefert der AN ohne gesonderte Vergütung. Die Berechnungen sind dem AG spätestens 1 Woche vor Ausführungsbeginn zu übergeben.

**1.13.1 Boden Graben für Anschlussleitungen der Straßenabläufe lösen entsorgen/verwerten Sohlen-B 0,8m T bis 1,25m**
Boden der Gräben für Anschlussleitungen der Straßenabläufe, mit Bauschuttanteilen <10%, ab Oberkante Erdplanum des Straßenbaus, profilgerecht lösen und laden, transportieren, entsorgen bzw. gem. EBV verwerten, Breite der Sohle 0,8 m, Aushubtiefe bis 1,25 m.

Homogenbereich E2, bindige und nichtbindige Lockergesteinsbodenschichten und deren Gemische,

Maßnahmen zur offenen Wasserhaltung entsprechend Erfordernis und nach Wahl und Technologie des AN sind einzurechnen.

Für die Abrechnung der Gräben gelten die Mindestgrabenbreiten gemäß DIN EN 1610. Die Abrechnung erfolgt jeweils mit senkrechten Wänden.
Menge: 62,000 m3

**1.13.2 Boden Graben für Anschlussleitungen der Straßenabläufe lösen entsorgen/verwerten Sohlen-B 1,0m T ü 1,25m bis 3,50m**
Boden der Gräben für Anschlussleitungen der Straßenabläufe, mit Bauschuttanteilen <10%, ab Oberkante Erdplanum des Straßenbaus, profilgerecht lösen und laden, transportieren, entsorgen bzw. gem. EBV verwerten, Breite der Sohle 1,0 m, Aushubtiefe über 1,25 m bis 3,50 m.

Homogenbereich E2, bindige und nichtbindige Lockergesteinsbodenschichten und deren Gemische,

Verbau, Behinderungen durch querende Kabel und Leitungen sowie Maßnahmen zur offenen Wasserhaltung entsprechend Erfordernis und nach Wahl und Technologie des AN sind einzurechnen.

Für die Abrechnung der Gräben gelten die Mindestgrabenbreiten gemäß DIN EN 1610. Die Abrechnung erfolgt jeweils mit senkrechten Wänden.
Menge: 75,000 m3

**1.13.3 Abwasserkanal PP-MD Regenwasser Steckverbindung OD DN160 SN8 Bettung Typ1 Bettungs-D 12cm Kies-Sand ob.Schicht Kies-Sand**
STLB-Bau 2025-10 009
Abwasserkanal aus PP-MD (Polypropylen mit mineralischen Additiven)-Vollwandrohren DIN EN 14758-1, für Regenwasser, mit Steckverbindung, Rohrende mit Muffe, DN/OD 160, Nenn-Ringsteifigkeit SN 8 DIN EN ISO 9969, einschl. Bettung Typ 1, Dicke der unteren Bettungsschicht mind. 12 cm, aus Kies-Sand-Gemisch, obere Bettungsschicht aus Kies-Sand-Gemisch.
Menge: 94,000 m

**1.13.4 Anschluss Abwasserkanal PP-MD DN150 Kanal Steinzeug DN150 Dichtung**
Anschluss von Abwasserkanal aus PP-MD DIN EN 14758-1 (Vollwandrohre mit mineralischen Additiven), DN 150, an vorh. Kanal aus Steinzeug, DN 150,
einschl. Trennen der Leitung, Abdichten, Einbau eines Abzweiges bzw.
Übergangsstück und Verbinden mit Manschetten, vorh. Anlage ist nicht in
Betrieb, Ausführung gemäß Zeichnung.
Menge: 11,000 St

**1.13.5 Anschluss Abwasserkanal PP-MD DN150 Kanal PP DN150 Dichtung**
Anschluss von Abwasserkanal aus PP-MD DIN EN 14758-1 (Vollwandrohre mit mineralischen Additiven), DN 150, an vorh. Kanal aus PP, DN 150,
einschl. Trennen der Leitung, Abdichten, Einbau eines Abzweiges und Verbinden mit Manschetten, vorh. Anlage ist nicht in Betrieb,
Ausführung gemäß Zeichnung.
Menge: 7,000 St

**1.13.6 Anschlussleitung PP-MD DN150 an vorh. Kanal Mauerwerk EI 1200/1800 anschließen Dichtung Vertragsfirma SWM**
Anschluss von Abwasserkanal aus PP-MD (Polypropylen mit mineralischen Additiven)-Vollwandrohren DIN EN 14758-1, an vorh. Kanal Mauerwerk EI 1200/1800, über vorhandene Anschlussöffnungen, einschl. Einbau eines Übergangsstückes aus Steinzeugrohren DIN EN 295-1, DN 150, Scheiteldruckkraft FN 34, Länge 1,0 m,
Abdichten, vorh. Anlage ist in Betrieb, einschl. aller erforderlichen Materialien, Pass-, Übergangs- und Formstücke. Erdarbeiten werden gesondert vergütet.
Ausführung durch eine Vertragsfirma der SWM GmbH & Co. KG nach vorheriger örtlicher Abstimmung mit dem Betreiber.

Vertragsfirma SWM '....................................................'
vom Bieter einzutragen.
Menge: 8,000 St

**1.13.7 Anschlussleitung PP-MD DN150 an vorh. Kanal Mauerwerk EI 1200/1800 anschließen Dichtung Vertragsfirma SWM**
Anschluss von Abwasserkanal aus PP-MD (Polypropylen mit mineralischen Additiven)-Vollwandrohren DIN EN 14758-1, an vorh. Kanal Mauerwerk EI 1200/1800,
Herstellen der Anschlussöffnung und der Dichtungsarbeiten, Anschluss oberhalb des Kämpfers, Anschlusswinkel 45 Grad,
einschl. Einbau eines Übergangsstückes aus Steinzeugrohren DIN EN 295-1, DN 150, Scheiteldruckkraft FN 34, Länge 1,0 m,
vorh. Anlage ist in Betrieb, einschl. aller erforderlichen Materialien, Pass-, Übergangs- und Formstücke. Erdarbeiten werden gesondert vergütet.
Ausführung durch eine Vertragsfirma der SWM GmbH & Co. KG nach vorheriger örtlicher Abstimmung mit dem Betreiber.

Vertragsfirma SWM '....................................................'
vom Bieter einzutragen.
Menge: 1,000 St

**1.13.8 Boden Graben für Anschlussleitungen der Straßenabläufe verfüllen verdichten**
Boden der Gräben für Anschlussleitungen der Straßenabläufe, mit geeignetem Material profilgerecht verfüllen und in Lagen von max. 20 cm verdichten,
Breite der Sohle bis 1,0 m, Aushubtiefe bis 3,50 m unter Erdplanum des Straßenbaus,
Verbau und Wasserhaltung, soweit vorhanden, wieder ausbauen.
Menge: 103,000 m3

**1.13.9 Beton Straßenablauf 2a-6a-3a-11-10b Aufsatz Straßenablauf D400 L/B 300/500mm pultförmig Verschlussblech setzen C12/15 D 20cm**
STLB-Bau 2025-10 009
Betonteilkombination für Straßenablauf für Längsaufsatz, mit Schlammraum, DIN 4052 - 2a - 6a - 3a - 11 - 10b, mit Steckmuffe, Aufsatz für Ablauf DIN 4052, Rost aus Gusseisen, Rahmen mit Eimerauflage, Klasse D 400 DIN EN 124-1, Maße L/B 300/500 mm, pultförmig, mit Verschlussblech aus nichtrostendem Stahl, mit Einlage, auf Betonauflager setzen, Beton C 12/15 DIN 1045-2, Dicke mind. 20 cm, Ablauf an Leitung anschließen.
Menge: 18,000 St

**1.13.10 Eimer Ablauf C3**
STLB-Bau 2025-10 009
Eimer DIN 4052-4 für Straßenablauf, Form C3.
Menge: 18,000 St

**1.13.11 Verschluss herstellen Anschlussleitung DN150**
Verschluss herstellen, an vorh. Anschlussleitung, aus Steinzeugrohr, bis DN 150, einschl. Anschlussformstück und Dichtungsmittel,
Ausführung nach Wahl und Technologie des AN in Abstimmung mit dem Betreiber.
Menge: 2,000 St

#### 1.14 Asphaltarbeiten

*Hinweis: Hinweise Asphaltarbeiten*
Hinsichtlich Material und Einbau gelten die Anforderungen der ZTV Asphalt-StB und ZTV-LSBB ST.

Die Eignungsprüfungen sind dem AG unaufgefordert vor dem Einbau zu übergeben.

In den Aufweitungsbereichen, sowie an den Baugrenzen sind zur Gewährleistung von dauerhaft dichten Anschlüssen Nähte auszubilden. Die Nahtflanken sind dabei leicht angeschrägt herzustellen.

Tagesabschlussquernähte bzw. Längsnähte die aus der Fertigung in mehreren Arbeitsschritten resultieren, werden nicht gesondert vergütet.

Ein mehrfacher Fertigereinsatz zur Herstellung der Asphaltschichten wird nicht gesondert vergütet. Entsprechende Mehraufwendungen sind in die Einheitspreise der betreffenden Positionen einzurechnen.

Die Deckschichten sind mit einem Brechsand-Splitt-Gemisch, Körnung 1/3, abzustumpfen. Im Vorfeld der Verkehrsfreigabe ist der nicht gebundene Splitt abzufegen. Die anfallenden Stoffe gehen in das Eigentum des AN über und sind fachgerecht zu entsorgen.

*Hinweis: Dickenmessung*
Für die elektromagnetische Dickenmessung sind mindestens 10 Messstellen je Schicht vorzusehen und über die Ausbaulänge gleichmäßig zu verteilen.
Die Schichtdickenmessung bildet die Grundlage für die Abrechnung.

**1.14.1 Entnahme Mischgutprobe Asphaltbeton 15l**
STLB-Bau 2025-10 080
Entnahme Mischgutprobe, auf besondere Anordnung des AG, im Asphaltbeton, Behältergröße 15 l, versandfertige Verpackung in Blechgefäßen.
Menge: 2,000 St

**1.14.2 TS Asphalt Bk1,8 AC32TN Bindem. 50/70 D 12cm**
STLB-Bau 2025-10 080
Asphalttragschicht ZTV Asphalt-StB, Belastungsklasse RStO 12/24 Bk1,8, Mischgutart AC 32 T N, natürliche Gesteinskörnung TL Gestein, Bindemittel Straßenbaubitumen 50/70 TL Bitumen-StB und DIN EN 12591, Schichtdicke 12 cm, Einbaudicke gemäß TPD-StB durch elektromagnetische Dickenmessung, Einbau zwischen Randeinfassungen.
Menge: 580,000 m2

**1.14.3 Asphalttragschicht Bk1,8 AC32TN Bindem. 50/70 D 12cm Zulage für Handeinbau**
Asphalttragschicht ZTV Asphalt-StB, Belastungsklasse RStO 12 Bk1,8, Mischgutart AC 32 T N, natürliche Gesteinskörnung TL Gestein, Bindemittel Straßenbaubitumen 50/70 TL Bitumen-StB und DIN EN 12591, Schichtdicke 12 cm, Einbaudicke gemäß TPD-StB durch elektromagnetische Dickenmessung, Einbau zwischen Randeinfassungen,
Zulage für Einbau von Hand in Zwickeln und Streifen in denen kein
Fertigereinsatz möglich ist.
Menge: 20,000 m2

**1.14.4 Asphalttragschicht Profilausgleich Fahrbahn AC32T N, Bindem. 50/70 TL**
Asphalttragschicht ZTV Asphalt-StB, zum Profilausgleich für Fahrbahnen, Mischgutart AC 32 T N, natürliche Gesteinskörnung TL Gestein, Bindemittel Straßenbaubitumen 50/70 TL Bitumen-StB und DIN EN 12591.
Menge: 2,000 t

**1.14.5 Unterlage reinigen Asphaltdeckschicht**
Reinigen der Unterlage für Asphaltdeckschichten, für das Aufsprühen von bitumenhaltigem Bindemitteln, durch Entfernen der Schmutzschicht, anfallende Stoffe gehen in das Eigentum des AN über und sind fachgerechte zu entsorgen.
Menge: 580,000 m2

**1.14.6 Bitumenh.Bindem. aufsprühen 0,15-0,25kg/m2 C60BP4-S frisch TS Asphalt**
STLB-Bau 2025-10 080
Bitumenhaltiges Bindemittel aufsprühen, ZTV Asphalt-StB, 0,15 bis 0,25 kg/m2, polymermodifizierte Bitumenemulsion C60BP4-S TL BE-StB und DIN EN 13808, auf frischen Asphalttragschichten.
Menge: 580,000 m2

**1.14.7 Asphaltbetondeckschicht Bk1,8 AC8DS D 4cm 25/55-55 A**
STLB-Bau 2025-10 080
Asphaltdeckschicht aus Asphaltbeton, ZTV Asphalt-StB, Belastungsklasse RStO 12/24 Bk1,8, Mischgutart AC 8 D S, natürliche Gesteinskörnung TL Gestein, Schichtdicke 4 cm, Bindemittel polymermodifiziertes Bitumen 25/55-55 A TL Bitumen-StB und DIN EN 14023, Einbaudicke gemäß TPD-StB durch elektromagnetische Dickenmessung, Einbau zwischen Randeinfassungen.
Menge: 656,000 m2

**1.14.8 Asphaltbetondeckschicht Bk1,8 AC8DS D 4cm 25/55-55 A Zulage für Handeinbau**
Asphaltdeckschicht aus Asphaltbeton, ZTV Asphalt-StB, Belastungsklasse RStO 12 Bk1,8, Mischgutart AC 8 D S, natürliche Gesteinskörnung TL Gestein, Schichtdicke 4 cm, Bindemittel polymermodifiziertes Bitumen 25/55-55 A TL Bitumen-StB und DIN EN 14023, Einbaudicke gemäß TPD-StB durch elektromagnetische Dickenmessung, Einbau zwischen Randeinfassungen,
Zulage für Einbau von Hand in Zwickeln und Streifen in denen kein
Fertigereinsatz möglich ist.
Menge: 96,000 m2

**1.14.9 Deckschicht Asphaltbeton abstumpfen Brechsand/Splitt 1/3 0,5-1kg/m2**
STLB-Bau 2025-10 080
Deckschicht aus Asphaltbeton gemäß ZTV Asphalt-StB abstumpfen mit Baustoffgemisch für Oberflächenbehandlung, Körnung 1/3 aus natürlichen gebrochenen Gesteinskörnungen (Brechsand-Splitt-Gemisch), Abstreumenge 0,5 bis 1 kg/m2, erkaltete Decke abkehren.
Menge: 656,000 m2

**1.14.10 Nahtflanke Abfräsen Deckschicht D 4cm Asphaltbeton**
STLB-Bau 2025-10 080
Nahtflanke ZTV Asphalt-StB durch Abfräsen herstellen, Ausführung in der Deckschicht, Dicke der Deckschicht 4 cm, aus Asphaltbeton, polymermodifiziertes Bitumen volldeckend heiß auftragen, Auftragsmenge 50g/m je cm Schichtdicke.
Menge: 27,000 m

**1.14.11 Fuge herstellen ausräumen Deckschicht Bord Rinne Anschlüsse Einbauten B 15-20mm T 30-35mm**
Fuge ZTV Fug-StB in Asphaltschicht nachträglich mit zwangsgeführtem Fugenschneider herstellen und ausräumen, Ausführung in der Deckschicht, aus Splittmastixasphalt / Asphaltbeton, an Borden, Rinnen, Anschlüssen und Straßeneinbauten, Fugenbreite 15-20 mm, Fugentiefe 30-35 mm.
Menge: 335,000 m

**1.14.12 Fuge füllen Bit.-vergussmasse B 15-20mm T 30-35mm**
Fuge ZTV Fug-StB in Asphaltschicht, Fugenspalt säubern und trocknen, Fugenwandung mit Voranstrichmittel vorbehandeln, Fugenraum bis max. 15 mm unter Oberkante mit komprimierbarem, bis 200°C standfesten Füllstoff ausfüllen, mit Bitumenvergussmasse TL Fug-StB füllen,
Fugenbreite 15-20 mm, Fugentiefe 30-35 mm.
Menge: 335,000 m

#### 1.15 Elektroarbeiten - Straßenbeleuchtung

*Hinweis: Allgemeine Vorbemerkung*
Im Rahmen der Sanierung der Freien Straße in der Landeshauptstadt Magdeburg wird die Beleuchtungsanlage neu errichtet.
Die hier beschriebene Leistung umfasst einen Bereich von ca. 165 m.

Technische Vorbemerkungen

Der Auftragnehmer erhält einen Trassenplan mit den notwendigen Eintragungen, aus denen die Standorte der Leuchten, der Einspeisung sowie alle notwendigen Maße zu entnehmen sind.

Folgende Leistungen sind vom Auftragnehmer zu erbringen:
1. Lieferung und Erstellung der ausgeschriebenen Leistungen in fertiger Arbeit
2. Liefernachweis aller Geräte und Baugruppen
3. Anfertigen eines Prüfprotokolles
4. Anfertigen/Komplettieren eines Verlegeplanes, der folgende Angaben enthalten muss: Kabeltyp, Leitungsquerschnitt, Nennspannung
5. Kabelhersteller
6. Alle tatsächlich ausgelegten Längen des Kabel in Metern
7. Genaue Lage und Anordnung der Einzelkabel und Parallelkabel in Bezug auf unveränderliche Festpunkte wie Gebäude, Grenzsteine usw.
8. Genauer Verlauf von Kabelbögen, sowie Art, Anzahl und Lage von Rohrzügen innerhalb der Kabeltrasse
9. Genaue Lage von Muffen Prüf- und Abnahmedatum der fertigen Kabelanlage
10. Liefernachweis aller Geräte und Baugruppen
Hinweis:
Das Einmessen erfolgt am offenen Graben. Die Termine sind mit der Bauleitung rechtzeitig abzustimmen. Erst nach der Vermessung und der entsprechenden Freigabe durch die Bauleitung dürfen die Gräben geschlossen werden.

Leuchten
Es kommt einheitlich die Baureihe Alfons I des Herstellers Leipziger Leuchten zur Anwendung. Die Leuchten werden werksseitig mit einem elektronischen Treiber mit Lichtmanagementsystem ausgestattet.
Alle LED-Leuchten sind grundsätzlich mit den erforderlichen Leuchtmitteln ausgestattet. Die Leuchten sind komplett zu montieren und anzuschließen. Das erforderliche Kabel im Mast, vom Kabelübergangs- und Sicherungsgerät bis zur Leuchte ist im Lieferumfang enthalten.
Elektrische Anschluss- und Verbindungsarbeiten
Elektrische Anschlüsse und Verbindungen verstehen sich prinzipiell für die gesamte Leistung einschließlich Materialien und Nebenleistungen wie Klemmen, Kabelschuhe usw.
Kabelübergangs- und Sicherungsgerät
Der Anschluss der Leuchten erfolgt mittels Kabelübergangs- und Sicherungsgerät mit Leuchtenvorsicherung. Die Sicherungen sind Bestandteil der Leistung. Die Kabelübergangs- und Sicherungsgeräte sind für eine Drehstromdurchgangsverdrahtung auszulegen. Es wird ein Gerät mit Erdungsfahne und Phasenwechseltechnik eingesetzt.
Maste
Die Maste sind als konisch runde Aluminiummaste, mit Erdstück und Tür für das Kabelübergangs- und
Sicherungsgerät, sowie Kabeleinführungsöffnung zu liefern.
Die Einführungsöffnung für die Kabel ist mit einem Kantenschutz zu versehen. Zum Korrosionsschutz ist für den Erdbereich Korrosionsschutzbeschichtung anzubringen.
Die Montage und Fundamentierung erfolgt entsprechend den Vorgaben des Auftraggebers, LPH ca. 5,0 m. Nutzungsräume und Abstände entsprechend RASt 06 sind einzuhalten.

Beleuchtungsverteiler/ Einspeisung
Die Anlage wird über den Beleuchtungsverteiler in der Freien Str. (BESTAND) versorgt.
Die Aufschaltung der Neuanlage hat unter Einhaltung der Sicherheitsregeln zu erfolgen.

Kabel und Leitungen
Die Kabeltrasse verläuft im Seitenbereich der Straße.
Die Verkabelung der Beleuchtungsanlage erfolgt in Drehstromdurchgangsverdrahtung.
Die Querschnitte der zu verlegenden Kabel und Leitungen sind dem nachfolgenden Leistungsverzeichnis zu entnehmen.
Es dürfen nur Kabel und Drähte verwendet werden, die den derzeit gültigen VDE-Bestimmungen und Normbezeichnungen entsprechen. Für die richtige Anwendung bezüglich der Farbkennzeichnung ist der Auftragnehmer verantwortlich.
Kabel und Leitungen sind grundsätzlich in einer Länge zu verlegen.
Sämtliche Erdkabel sind den Vorschriften entsprechend zu verlegen. Die Verlegetiefe beträgt in der Regel 0,60 m.
Werden mehrere Kabel in eine Trasse verlegt, sind diese nebeneinander anzuordnen. Der Mindestabstand von Kabel zu Kabel beträgt einen Kabeldurchmesser. Bei Näherungen an Fernmelde- und Steuerkabel ist ein Mindestabstand von 0,10 m einzuhalten.
Alle für die Kabelverlegung vorgeschriebenen Biegeradien dürfen nicht unterschritten werden.
Sind Querungen von Straßen, Zufahrten oder die Verlegung unterhalb der Straße notwendig, so erfolgt diese in starrem Schutzrohr und auf dem kürzestem Weg. Für die Verlegung im Schutzrohr ist ein Zugdraht genügender Stärke einzukalkulieren.
Die im Leistungsbeschrieb angegebenen Mengen sind für die Bestellung nicht verbindlich. Alle benötigten Mengen sind vom Auftragnehmer zu definieren. Technisch begründeter Verschnitt ist in die Einheitspreise einzurechnen.
Bei der Verlegung von zur Zeit noch nicht genutzten Kabeln sind die Enden zum Abdichten mit Warmschrumpfendkappen zu versehen, die Verlegestelle ist zu kennzeichnen.
Es ist untersagt, Kabel die eine Temperatur von unter 3 °C haben, zu verlegen. Bei Temperaturen unter 0 °C sind Verlegearbeiten grundsätzlich nicht gestattet.
Die Kabelverlegung erfolgt in zu erstellenden Kabelgräben.
Die bauseitige Einsandung und Abdeckung des Kabels ist zu beaufsichtigen. Die Beaufsichtigung ist im Angebotspreis enthalten.
Kalkulationsvorgaben
Folgende Leistungen sind im Angebotspreis enthalten und werden nicht besonders vergütet:
1. Lieferung frei Verwendungstelle.
2. Zustell- und Rollgelder.
3. Verpackungsgebühren, Mietkosten für Kabletrommeln usw.
4. Hebezeige, Hilfskräfte etc. für Transport und zum Abladen.
5. Kosten entsprechen der ausgeschriebenen Verlegeart, einschließlich aller erforderlichen Nebenleistungen ind Kleinmaterialien.

*Hinweis: Tiefbauarbeiten*

**1.15.1 Kabel NYY-J 5x16RE vorh.Graben/Kabelkanalform**
*** EP-Aufgliederung gefordert
STLB-Bau 2025-10 053
Kabel DIN VDE 0276-603 (VDE 0276-603) NYY-J 5 x 16 RE, Cu-Zahl 768, in vorh. Gräben oder geteilte Kabelkanalformsteine, ohne Einbettung.
Menge: 340,000 m

**1.15.2 Kabel NYY-J 5x16RE vorh.Rohr/Unterflurkanal**
*** EP-Aufgliederung gefordert
STLB-Bau 2025-10 053
Kabel DIN VDE 0276-603 (VDE 0276-603) NYY-J 5 x 16 RE, Cu-Zahl 768, in vorh. Rohre/Unterflurkanäle.
Menge: 90,000 m

**1.15.3 Graben Kabel lösen lagern verfüllen verdichten B 0,3-0,4m T bis 0,7m**
*** EP-Aufgliederung gefordert
STLB-Bau 2025-10 002
Boden der Gräben für Kabel, ab Geländeoberfläche, profilgerecht lösen, seitlich lagern, verfüllen, verdichten, Arbeiten mit Gerät, verdrängten Boden seitlich lagern, Abfall ist nicht gefährlich, ohne Festlegung eines Zuordnungskriteriums LAGA/DepVO/EBV/RuVA, nach den Zusätzlichen Technischen Vertragsbedingungen und Richtlinien für Aufgrabungen in Verkehrsflächen (ZTV A-StB), Breite der Sohle über 0,3 bis 0,4 m, Mindest-Grabenbreiten DIN 4124, Aushubtiefe bis 0,7 m,
Homogenbereich 1, mit einer Bodengruppe, Bodengruppe 1 OH DIN 18196 (grob- bis gemischtkörniger Boden mit Beimengungen humoser Art), Tiefe oberer Horizont des Homogenbereiches von 0 m, Tiefe unterer Horizont des Homogenbereiches bis 1 m,
Baumaßnahme der Geotechnischen Kategorie 1 DIN 4020.
Menge: 5,000 m

**1.15.4 Graben Kabel lösen lagern verfüllen verdichten B 0,3-0,4m T bis 0,5m**
*** EP-Aufgliederung gefordert
STLB-Bau 2025-10 002
Boden der Gräben für Kabel, ab Baugrubensohle, profilgerecht lösen, seitlich lagern, verfüllen, verdichten, Arbeiten mit Gerät, verdrängten Boden seitlich lagern, Abfall ist nicht gefährlich, ohne Festlegung eines Zuordnungskriteriums LAGA/DepVO/EBV/RuVA, nach den Zusätzlichen Technischen Vertragsbedingungen und Richtlinien für Aufgrabungen in Verkehrsflächen (ZTV A-StB), Breite der Sohle über 0,3 bis 0,4 m, Mindest-Grabenbreiten DIN 4124, Aushubtiefe bis 0,5 m,
Homogenbereich 1, mit einer Bodengruppe, Bodengruppe 1 OH DIN 18196 (grob- bis gemischtkörniger Boden mit Beimengungen humoser Art), Tiefe oberer Horizont des Homogenbereiches von 0 m, Tiefe unterer Horizont des Homogenbereiches bis 1 m,
Baumaßnahme der Geotechnischen Kategorie 1 DIN 4020.
Menge: 235,000 m

**1.15.5 Graben Kabel lösen lagern verfüllen verdichten B 0,3-0,4m T bis 0,2m**
*** EP-Aufgliederung gefordert
STLB-Bau 2025-10 002
Boden der Gräben für Kabel, ab Baugrubensohle, profilgerecht lösen, seitlich lagern, verfüllen, verdichten, Arbeiten mit Gerät, verdrängten Boden seitlich lagern, Abfall ist nicht gefährlich, ohne Festlegung eines Zuordnungskriteriums LAGA/DepVO/EBV/RuVA, nach den Zusätzlichen Technischen Vertragsbedingungen und Richtlinien für Aufgrabungen in Verkehrsflächen (ZTV A-StB), Breite der Sohle über 0,3 bis 0,4 m, Mindest-Grabenbreiten DIN 4124, Aushubtiefe bis 0,2 m,
Homogenbereich 1, mit einer Bodengruppe, Bodengruppe 1 OH DIN 18196 (grob- bis gemischtkörniger Boden mit Beimengungen humoser Art), Tiefe oberer Horizont des Homogenbereiches von 0 m, Tiefe unterer Horizont des Homogenbereiches bis 1 m,
Baumaßnahme der Geotechnischen Kategorie 1 DIN 4020.
Menge: 65,000 m

**1.15.6 Graben Kabel lösen lagern verfüllen verdichten von Hand B bis 0,3m T bis 0,9m**
*** EP-Aufgliederung gefordert
STLB-Bau 2025-10 002
Boden der Gräben für Kabel, profilgerecht lösen, seitlich lagern, verfüllen, verdichten, Arbeiten von Hand, verdrängten Boden seitlich lagern, Abfall ist nicht gefährlich, ohne Festlegung eines Zuordnungskriteriums LAGA/DepVO/EBV/RuVA, mit Behinderung durch Versorgungs-, Entsorgungsleitungen und Kabel, Sicherung wird gesondert vergütet, nach den Zusätzlichen Technischen Vertragsbedingungen und Richtlinien für Aufgrabungen in Verkehrsflächen (ZTV A-StB), Breite der Sohle bis 0,3 m, Mindest-Grabenbreiten DIN 4124, Aushubtiefe bis 0,9 m,
Homogenbereich 1, mit einer Bodengruppe, Bodengruppe 1 OH DIN 18196 (grob- bis gemischtkörniger Boden mit Beimengungen humoser Art), Tiefe oberer Horizont des Homogenbereiches von 0 m, Tiefe unterer Horizont des Homogenbereiches bis 1 m,
Baumaßnahme der Geotechnischen Kategorie 1 DIN 4020, Mengenermittlung nach Aufmaß an der Entnahmestelle.
Menge: 10,000 m3

**1.15.7 Kabelschutzrohr PVC-U AD 110mm WD 3,2mm Steckmuffe Dichtring liefern Straße**
*** EP-Aufgliederung gefordert
STLB-Bau 2025-10 051
Kabelschutzrohr aus PVC-U DIN 8061, Maße DIN 16873, Nenn-Außendurchmesser 110 mm, Wanddicke 3,2 mm, mit Steckmuffe und Dichtring, einschl. Lieferung, verlegen in Straßen, Ausführung gemäß Zeichnung.
Menge: 65,000 m

**1.15.8 Schutzrohrabdichtung AD 110mm Kabelschutzrohre liefern**
*** EP-Aufgliederung gefordert
STLB-Bau 2025-10 051
Schutzrohrabdichtung gegen das Versanden, aus PVC-U Außendurchmesser 110 mm, für Kabelschutzrohre, einschl. Lieferung.
Menge: 16,000 St

**1.15.9 Markierung Trasse Kabelwarnband Beschriftung liefern**
*** EP-Aufgliederung gefordert
STLB-Bau 2025-10 051
Markierung von Kabeltrassen mit Kabelwarnband, Farbton gelb, in Trassenmitte, mit Beschriftung,
Beschriftung 'Straßenbeleuchtung'

einschl. Lieferung, verlegen 40 cm über Kabel.
Menge: 305,000 m

**1.15.10 Sand Einbettung Kabel einbauen verdichten D 20cm Sohlen-B 0,3-0,4m mit Gerät**
*** EP-Aufgliederung gefordert
STLB-Bau 2025-10 002
Sand, natürliche Gesteinskörnung TL Gestein, Körnung 0/2, liefern, für Einbettung von Kabeln, profilgerecht einbauen und verdichten, in Graben für Kabel, Schichtdicke 20 cm, Breite der Sohle über 0,3 bis 0,4 m, Arbeiten mit Gerät.
Menge: 305,000 m

**1.15.11 Schotter-Splitt-Brechsand-Gemisch Frostschutzschicht einbauen verdichten D 30cm Sohlen-B 0,3-0,4m mit Gerät**
*** EP-Aufgliederung gefordert
STLB-Bau 2025-10 002
Schotter-Splitt-Brechsand-Gemisch, natürliche Gesteinskörnung TL Gestein, Körnung 0/45, liefern, für Frostschutzschichten, profilgerecht einbauen und verdichten, in Graben für Kabel, Verformungsmodul mind. EV2 45 MPa, Schichtdicke 30 cm, Breite der Sohle über 0,3 bis 0,4 m, Arbeiten mit Gerät.
Menge: 240,000 m

**1.15.12 Herstellen Oberfläche Leitungsgraben 0,3m**
Herstellen Oberfläche Leitungsgraben 0,3m
als Auffüllung aus Muttererde
profilgerecht einbauen bis Oberfläche
Schichtdicke bis 0,30 m
Grabenbreit bis 0,40 m
Einsaat von Zierrasen inkl. Lieferung Saatgut
liefern, einbauen und verdichten
Menge: 5,000 m

**1.15.13 Schutzmuffe im Freien**
*** EP-Aufgliederung gefordert
STLB-Bau 2025-10 053
Schutzmuffe, in Schrumpftechnik,
für Kabelaußendurchmesser '22,5' mm, Montage im Freien.
Menge: 5,000 St

**1.15.14 Entfernen Auf/Ansatzleuchte, wiederverwendb. Stoffe reinigen aufladen lagern**
Entfernen Aufsatz- und Ansatzleuchte, Bauform Block, einschl. einem Leuchtmittel, Ausführung im Freien, Arbeitshöhe bis 6 m, Geräteeinsatz ist möglich, Ausführung erschütterungsarm DIN 4150, ohne Funkenfreisetzung, ohne Untergrundbeschädigung, ohne Wasserfreisetzung,
aufgenommene Stoffe zur Wiederverwendung sortieren, sammeln, wiederverwendbare Stoffe säubern, aufladen, zur Lagerstelle des AG fördern und lagern, Förderweg bis 15 km, nicht wiederverwendbare Stoffe laden.

Abfälle aus elektrischen und elektronischen Geräten,
nicht gefährlich, Abfallschlüssel nach AVV (Abfallverzeichnis-Verordnung) 160214 gebrauchte Geräte,
nicht schadstoffbelastet.
Menge: 2,000 St

**1.15.15 Entfernen Lichtmast Geh- Radweg Fundament Beton wiederverwendb Stoffe reinigen aufladen lagern**
Entfernen von Lichtmast, in Geh-/Radwegen, mit Fundamenten aus Beton, Nennhöhe bis 6 m, Länge Erdstück/Eingrabtiefe 1 m, Volumen Fundament über 0,25 bis 0,5 m3, Geräteeinsatz ist möglich, aufgenommene Stoffe zur Wiederverwendung sortieren, sammeln, wiederverwendbare Stoffe säubern, aufladen, zur Lagerstelle des AG fördern und lagern, Förderweg bis 15 km, nicht wiederverwendbare Stoffe laden.

Bau- und Abbruchabfälle, Beton, Ziegel, Fliesen und Keramik,
nicht gefährlich, Abfallschlüssel nach AVV (Abfallverzeichnis-Verordnung) 170101 Beton,
nicht schadstoffbelastet, ohne Festlegung eines Zuordnungskriteriums LAGA/DepVO/EBV/RuVA, nach LAGA 1997 Bauschutt,
auf Fahrzeug lagernd, mit LKW des AN transportieren, entsorgen, max. Gesamtgewicht ohne Beschränkung, zur Verwertungsanlage, Transportweg bis 10 km, Vergütung der Entsorgung übernimmt AN.
Menge: 2,000 St

*Hinweis: Material- und Montagearbeiten*

*Hinweis: Hinweis Material- und Montagearbeiten*
Notwendige Aufwendungen für Kran-/Steigerleistungen sowie Abstimmungen z. B. mit dem AG bzgl. Freischaltung der Kabelanlage und Einhaltung der DGUV-Vorschrift 3 sind in den Einheitspreis einzurechnen und werden nicht gesondert vergütet

**1.15.16 Techn. Leuchte Alfons I DA 148 LED, 2300 lm, SLC-Motion203-C ST**
Technische Leuchte Alfons I LED, tiefbreitstrahlend

Mastaufsatzmontage, für Mastzopf Ø 76 mm,
b (Leuchte):  239 mm,
t (Leuchte):  547 mm,
h (Mastaufsatz):  184 mm,

gerichtetes Licht durch auswechselbare, alterungsbeständige Linsenoptik,
asymmetrische tiefbreitstrahlende Lichtverteilung für Straßen
Leuchtenkopf:  Aluminiumdruckguss, pulverbeschichtet,
Abdeckung:  flaches, klares Einscheiben-Sicherheitsglas,
Bestückung:  auswechselbares LED-Modul,
Lebensdauer LED:  bis 100.000 h, 65.000 h/ L100/ B10,
Farbtemperatur: 3000 K (warmweiß),
Lichtstrom in lm '2300'

Anschlussleistung:  14 W,
Überspannungsschutz:  bis zu 10kV (integriert),

elektronischer Treiber zur Lichtsteuerung,

mit einem standardisiertem Zhaga-Sockel auf der Oberseite und mit eingebauten Controller mit PIR-Sensor in justierbarer Kugelkalotte, für den Einsatzbereich bis 6m auf der Gehäuseunterseite

Controller mit:
LTE konnektivität mit GPS-Modul,
automatische GPS-Erfassung,
integrierte eSIM-Karte,
Autark voll funktionsfähig,
Neigungssensor,
Helligkeitssensor,
Temperatursensor,
D4i ready / Type A device,
Dimm-Steuerung durch DALI,
Mesh-Integration,
Kommunikation mit AES 128-Bit Verschlüsselung,
AstroDim sowie Remote Lösung mit frei wählbaren Offset,
Weitergabe des Helligkeitswertes im Mesh-Netzwerk,
Reaktion auf Bewegungserkennung oder Volumenerkennung
von im Mesh-Netzwerk befindlichen Sensoren.

inkl. Aufsatzstück ASA zur Mastaufsatzmontage
liefern
Hersteller/Typ
'Leipziger Leuchten Alfons I DA 148'
Menge: 1,000 St

**1.15.17 Techn. Leuchte Alfons I DA 148 LED, 2300 lm, SLC-Motion203 ST**
Technische Leuchte Alfons I LED, tiefbreitstrahlend

Mastaufsatzmontage, für Mastzopf Ø 76 mm,
b (Leuchte):  239 mm,
t (Leuchte):  547 mm,
h (Mastaufsatz):  184 mm,

gerichtetes Licht durch auswechselbare, alterungsbeständige Linsenoptik,
asymmetrische tiefbreitstrahlende Lichtverteilung für Straßen
Leuchtenkopf:  Aluminiumdruckguss, pulverbeschichtet,
Abdeckung:  flaches, klares Einscheiben-Sicherheitsglas,
Bestückung:  auswechselbares LED-Modul,
Lebensdauer LED:  bis 100.000 h, 65.000 h/ L100/ B10,
Farbtemperatur: 3000 K (warmweiß),
Lichtstrom in lm '2300'

Anschlussleistung:  14 W,
Überspannungsschutz:  bis zu 10kV (integriert),

elektronischer Treiber zur Lichtsteuerung,

mit einem standardisiertem Zhaga-Sockel auf der Oberseite und mit eingebauten Controller mit PIR-Sensor in justierbarer Kugelkalotte, für den Einsatzbereich bis 6m auf der Gehäuseunterseite

Controller mit:
integrierter und schwenkbarer PIR-Sensor
zu Bewegungs- und Volumenerfassung,
Autark voll funktionsfähig,
Neigungssensor,
Helligkeitssensor,
Temperatursensor,
D4i ready / Type A device,
Dimm-Steuerung durch DALI,
Mesh-Integration,
Kommunikation mit AES 128-Bit Verschlüsselung,
AstroDim mit frei wählbaren Offset,
Weitergabe des Helligkeitswertes im Mesh-Netzwerk,
Reaktion auf Bewegungserkennung oder Volumenerkennung
von im Mesh-Netzwerk befindlichen Sensoren.
inkl. Aufsatzstück ASA zur Mastaufsatzmontage
liefern
Hersteller/Typ
'Leipziger Leuchten Alfons I DA 268'
Menge: 2,000 St

**1.15.18 Techn. Leuchte Alfons I DA 268 LED, 2300 lm, SLC-Motion203 ST**
Technische Leuchte Alfons I LED, breitstrahlend

Mastaufsatzmontage, für Mastzopf Ø 76 mm,
b (Leuchte):  239 mm,
t (Leuchte):  547 mm,
h (Mastaufsatz):  184 mm,

gerichtetes Licht durch auswechselbare, alterungsbeständige Linsenoptik,
asymmetrische breitstrahlende Lichtverteilung für Radwege
Leuchtenkopf:  Aluminiumdruckguss, pulverbeschichtet,
Abdeckung:  flaches, klares Einscheiben-Sicherheitsglas,
Bestückung:  auswechselbares LED-Modul,
Lebensdauer LED:  bis 100.000 h, 65.000 h/ L100/ B10,
Farbtemperatur: 3000 K (warmweiß),
Lichtstrom in lm '2300'

Anschlussleistung:  14 W,
Überspannungsschutz:  bis zu 10kV (integriert),

elektronischer Treiber zur Lichtsteuerung,

mit einem standardisiertem Zhaga-Sockel auf der Oberseite und mit eingebauten Controller mit PIR-Sensor in justierbarer Kugelkalotte, für den Einsatzbereich bis 6m auf der Gehäuseunterseite

Controller mit:
integrierter und schwenkbarer PIR-Sensor
zu Bewegungs- und Volumenerfassung,
Autark voll funktionsfähig,
Neigungssensor,
Helligkeitssensor,
Temperatursensor,
D4i ready / Type A device,
Dimm-Steuerung durch DALI,
Mesh-Integration,
Kommunikation mit AES 128-Bit Verschlüsselung,
AstroDim mit frei wählbaren Offset,
Weitergabe des Helligkeitswertes im Mesh-Netzwerk,
Reaktion auf Bewegungserkennung oder Volumenerkennung
von im Mesh-Netzwerk befindlichen Sensoren.
inkl. Aufsatzstück ASA zur Mastaufsatzmontage
liefern
Hersteller/Typ
'Leipziger Leuchten Alfons I DA 268'
Menge: 3,000 St

**1.15.19 Lichtmast Alu H 5m nur liefern**
*** EP-Aufgliederung gefordert
STLB-Bau 2025-10 058
Lichtmast als gerader Mast DIN EN 40-2 und DIN EN 40-6 aus Aluminium, Bauform konisch, Querschnitt rund, Nennhöhe 5 m, mit Ausschnitt für Türgröße B/H 85/400 mm, mit Tür und Sicherheitsschloss, Länge des Erdstückes/Eingrabtiefe 0,8 m, Leuchtenanschlussmaße B/L 76/130 mm,
Hersteller und Typ '....................................................' vom Bieter einzutragen,

nur liefern.
Menge: 6,000 St

**1.15.20 Übergangskasten GFK Masteinbau IP54**
*** EP-Aufgliederung gefordert
STLB-Bau 2025-10 058
Kabelübergangskasten aus GFK, für Masteinbau, Schutzklasse II, Schutzart IP 54 DIN EN 60529 (VDE 0470-1), für Türgröße B/H 85/400 mm, mit 3 Kabeleinführungen für Kabel bis 5 x 16, mit 2 Kabelabgängen für Kabel bis 5 x 2,5, 2 Sicherungssockel DIN 57635 (VDE 0635), 500 V mit Gewinde D01 und Sicherungseinsatz,
Hersteller und Typ 'Langmatz EK 280' oder gleichwertig,

Hersteller und Typ '....................................................' vom Bieter einzutragen
.
Menge: 6,000 St

*Hinweis: Hinweis Leuchten*
LPH = Lichtpunkthöhe
Bezeichnung des vertikalen Abstandes zwischen
Lichtpunkt (Mittelpunkt der Leuchte) und Fahrbahnoberfläche

**1.15.21 Betonfertigteilfundament LPH bis 5,0 m**
Mastgründung mittels Betonfertigfundament für Lichtmast
- LPH bis 5,0 m über Oberfläche
- aus Beton C25/30
- Rohrhülse D = 200 mm
- inkl. Schlitz zur Kabeleinführung B 50 x T 300 mm
- Wasserablauföffnung im Boden
- inkl. Transportösen
- Außenmaße 600 x 600, Tiefe 700 mm

in der Montage sind folgende Arbeiten enthalten:
- Liefern und stellen des Fundamentes als Betonfertigteilfundament, inkl. Tiefbauarbeiten
- liefern von Hilfs- und Montagematerial
- verlegen und sichern der zu- und abgehenden Kabel

Hersteller/Typ 'Elektro-Denecke GmbH 600 050' oder gleichwertig,

Hersteller/Typ '....................................................' vom Bieter einzutragen
Menge: 3,000 St

**1.15.22 Fundamentrohr PE-HD DN300 L 700 mm**
Fundamentrohr mit Abdeckung, aus PE-HD, mit 2-seitigem Kabelauslass, DN 300,
Länge '700' mm, Länge des Erdstückes/Eingrabtiefe 0,8 m.

in der Montage sind folgende Arbeiten enthalten:
- Boden für Masthülse ausheben (Abmessungen entsprechend Masthülse)
- Lieferung und Einbau einer Betonplatte als Fundamentplatte, 0,40 x 0,40 m, auf Sandbett
- Lotrechter Einbau der Masthülse, OK endgültige Galändeoberfläche
- Verfüllen und lagenweises Verdichten der Grube im unteren Bereich mit Magerbeton zur Gewährleistung der Standsicherheit der Masthülse.
- Verfüllen und lagenweises Verdichten der Grube entsprechend Herstellerangaben (Zum Verfüllen nicht verwendeter Aushub ist durch den AN von der Baustelle entfernen und einer zulässigen Verwertung oder Wiederverwendung zuzuführen.)
- Liefern von Hilfs- und Montagematerial
- Verlegen und Sichern der zu- und abgehenden Kabel (Beim Einbau der Fundamenthülse sind die Bestandskabel und Leitungen andere Versorgungsträger vor Beschädigung zu schützen, deren Schutz ist aufrecht zu erhalten bzw. nach Einbau der Hülse wieder fachgerecht herzustellen.)
Menge: 1,000 St

**1.15.23 Errichtung Straßenleuchte einfach, LPH bis 5 m**
als komplette Mastleuchte
betriebsfertige Montage der Mastleuchte aus den v. g. Komponenten und Aufstellen der Straßenleuchte

In der Montage sind folgende Arbeiten enthalten:
- Setzen und Ausrichten des Mastes in ein vorhandenes Fundament, inkl. Tiefbauarbeiten, Verfüllen der Masthülse und Verdichten mit Sand.
- liefern von Hilfs- und Montagematerial
- Einziehen und Anschließen der zu- und abgehenden Kabel
- Oberflächenschluss Masthülse mit Betonring (Dicke ca 2,5 cm)
- Einziehen und Anschließen der Leuchtenkabel in den Mast, inkl. Lieferung des erforderlichen Kabels (NYM-J 5 x 1,5)
- Montage der Leuchte auf den Mast
- Montage des Kabelübergangs- und Sicherungsgerätes, inkl. Liefern und Einsetzen der Schutzorgane
Menge: 6,000 St

**1.15.24 Herstellen Einspeisung am Beleuchtungsverteiler**
Herstellen der Einspeisung für die neue Beleuchtungsanlage durch Anschluss an vorhandenen Beleuchtungsverteiler
- Kopfloch 0,6 m tief, zum Freilegen der Kabeleinführung
- Einführen des Kabels in vorhandenen Verteiler
- Absetzen und Anschließen des Kabels

inkl. Klein- und Befestigungsmaterial
Menge: 4,000 St

**1.15.25 Anschluss an vorhandenen Leuchten**
Anschluss an vorhandenen Leuchten
- Kopfloch 0,6 m tief, zum Freilegen der Kabeleinführung
- Einführen des Kabels in vorhandenen Leuchten
- Absetzen und Anschließen des Kabels

inkl. Klein- und Befestigungsmaterial
Menge: 1,000 St

*Hinweis: Allgemeine Arbeiten*

**1.15.26 Obermonteur/-in sämtliche Kosten/Zuschläge**
*** EP-Aufgliederung gefordert
STLB-Bau 2025-10 091
Stundenlohnarbeiten durch Obermonteur/-in
der Verrechnungssatz für die jeweilige Arbeitskraft umfasst sämtliche Aufwendungen wie Lohn- und Gehaltskosten, Lohn- und Gehaltsnebenkosten, Zuschläge, lohngebundene und lohnabhängige Kosten, sonstige Sozialkosten, Gemeinkosten, Wagnis und Gewinn.
Menge: 3,000 h

**1.15.27 Monteur/-in sämtliche Kosten/Zuschläge**
*** EP-Aufgliederung gefordert
STLB-Bau 2025-10 091
Stundenlohnarbeiten durch Monteur/-in
der Verrechnungssatz für die jeweilige Arbeitskraft umfasst sämtliche Aufwendungen wie Lohn- und Gehaltskosten, Lohn- und Gehaltsnebenkosten, Zuschläge, lohngebundene und lohnabhängige Kosten, sonstige Sozialkosten, Gemeinkosten, Wagnis und Gewinn.
Menge: 3,000 h

*Hinweis: Vorbemerkungen Erstkonfiguration und Koordinierung*
Vorbemerkungen Erstkonfiguration und Koordinierung
 mit anderen fachlich beteiligten Bietern

Die Erstkonfiguration der Beleuchtungsanlage mit Lichtmanagementsystem.
Erstkonfiguration der oben angebotenen Leuchten vor Ort, mit Einspielung des Dimmprofils, Festlegung von Gruppen und Nachbarleuchten, erfolgt durch den AG.

Sämtliche Abstimmungen und Koordinierungen mit den anderen Beteiligten erfolgen durch den Auftragnehmer in Eigenverantwortung allumfassend und tiefgründig.

Es macht sich die Festlegung der Schnittstellen erforderlich. Inbetriebnahmen und Abnahmen müssen abgestimmt werden.

Als Koordinierungsleistungen wird die Gesamtheit der  der Abstimmungen wie vor genannt und beschrieben, die im Rahmen der Errichtung und Inbetriebnahme der Beleuchtungsanlagen zw. sämtlichen weiteren Vertragspartnern, dem Auftraggeber, dem Planer vorgesehen. Sämtiliche notendigen Leistungen sind damit abgegolten.

Mit Montage- und Inbetriebnahmeunterbrechungen auch durch Dritte ist zu rechnen. Kosten für eventuell zusätzliche Anfahrten sind in die EP einzurechnen und werden nicht gesondert vergütet.

Die Leistung gilt als abgeschlossen wenn die volle Funktionsfähigkeit, d. h. Projektierung, bzw. Parametrierung, nachgewiesen, protokollarisch festgehalten und vom Auftraggeber bestätigt und abgenommen ist.

**1.15.28 Technische Bearbeitung und Erstellung der Bestandsunterlagen**
Technische Bearbeitung und Erstellung der Bestandsunterlagen

- Anfertigen von Stromlaufplänen, Klemmenplänen und Gerätelisten in dreifacher Ausfertigung und Übergabe an den Betreiber (Format DIN A 4 im Ordner)
- Lageplan Beleuchtung / Dokumentation
- Bedienungsanweisung in zweifacher Ausfertigung
- Revision der Unterlagen
- Beistellung aller Mess- und Prüfprotokolle
- Anfertigen eines Verlegeplanes mit Angaben von Kabeltyp, Leitungsquerschnitt,  Nennspannung, allen tatsächlich verlegten Längen des Kabels in Metern, der genauen Lage und Anordnung der Einzel- und Parallelkabel in Bezug auf unveränderliche Festpunkte, dem genauen Verlauf von Kabelbögen sowie Art, Anzahl und Lage von Rohrzügen innerhalb der Kabeltrasse und der genauen  Lage von Muffen
Menge: 1,000 psch

**1.15.29 Inbetriebnahme**
Inbetriebnahme

- Inbetriebnahme der gesamten Anlage und Einweisung des Bedienpersonals vor Ort
- Messen und Erfassen aller Leistungsdaten und der Isolationswiderstände
- Erstellen eines Prüfprotokolls
- Übergabe der Unternehmererklärung/Errichterbescheinigung
Menge: 1,000 psch

*Hinweis: Infokabel SWM Info/MDCC*
Im Rahmen der Baumaßnahme ist die Erweiterung der Anlagen von SWM Info/MDCC geplant. Bezüglich des Einbaus des notwendigen Kabelschutzrohres sind zwischen AN und SWM Info/MDCC die notwendigen örtlichen Abstimmungen zu führen.

**1.15.30 Kabelschutzrohr PE-HD EVMR 3x50x4,6**
Kabelschutzrohr aus PE-HD DIN 8075, Maße DIN 16874, Nenn-Außendurchmesser 50 mm, Wanddicke mind. 4,6 mm, einschl. Lieferung, verlegen in Straßen, 3 Rohre nebeneinander als vorgefertigtes Paket, abgerechnet wird die verlegte Länge des Rohrbündels.
Menge: 31,000 m

#### 1.16 Ausstattung

**1.16.1 Abfallbehälter "Fly" Stahl mit Ascher inkl. Fundament**
Zylindrischer Abfallbehälter, aus Stahl gem. DIN EN 10025, komplett feuerverzinkt gem. DIN EN 1461, liefern und ortsfest einbauen durch einbetonieren, inkl. Befestigungsmittel,
Behältermantel mit 1,5 mm Wandung, hinten für bündige Standsäulenführung im Korpus gekantet, 55 L Fassungsvermögen, Standsäule als Rechteckrohr 70x40 mm zur Punktfundamentierung,
mit integriertem Zigaretteneinwurf in der Deckelplatte, 1 L Maxi-Ascherbox separat entnehmbar zwecks Glutsichtkontrolle,
Korpus automatisch ausschwenkend (Arretierung bei ca. 35°), separat abnehmbar und zu den zwei seitlichen Einwurföffnungen im Bogen nach unten ausgeschnitten,
Abdeckung aus 5 mm dickem Stahl hochgekantet, zusätzlicher Schutz durch unterwärtige Verstrebungen, Blend- und Prallbleche zur Verhinderung der Durchsicht und Einwurf von übergroßem Müll,
Ascherplatine (180 x 60 mm) mit Zigarettensymbol aus schwarz beschichtetem Edelstahl,
selbstschließendes 8 mm Dreikant-Schnappschloss, inkl. Lieferung von 2 St. passenden Dreikantschlüsseln, einschl. Komfort-Klemmring für Müllsackaufnahme für ca. 55 L Fassungsvermögen.

Herstellen Betonfundament als Einzelfundament aus Beton C20/25, Größe des Fundamentes (LxBxT) ca. 40x40x60 cm, Oberkante Fundament unter der Oberflächenbefestigung (ca. 15 cm unter Oberkante Gelände), Schalungs-, Erd- und Oberflächenarbeiten sind in diese Position einzurechnen. Überschüssiges Aushubmaterial geht in Eigentum des AN über und ist zu beseitigen.

Farbe:  Tieforange (RAL 2011)
Hersteller:  Runge, Fabrik für Holz-, Metall- und Edelstahlverarbeitung
Typ:  Fly (mit Ascher)

(Standardausstattung gem. Papierkorbkonzept 2020-2030 der LH Magdeburg)
Menge: 1,000 St

**1.16.2 Fahrrad-Anlehnbügel Lagerplatz AG 10 km abholen einbauen**
Fahrrad-Anlehnbügel, Breite 1200 mm, Gesamthöhe 1200 mm, Einbindetiefe in Fundament 250 mm, lichter Bügelabstand 1,20 m,
vom AG beigestellt, vom Lagerplatz des AG abholen, Förderweg bis 10 km, säubern, fachgerecht einbauen.

Einschl. Herstellen von 2 Einzelfundamenten aus Beton C20/25, Maße Einzelfundament LxBxT = 40x40x60 cm, Oberkante Fundament unter der Oberflächenbefestigung (ca. 15 cm unter Oberkante Gelände), Schalungs-, Erd- und Oberflächenarbeiten sind in diese Position einzurechnen. Überschüssiges Aushubmaterial geht in Eigentum des AN über und ist zu beseitigen.

Lagerplatz des AG:
Schwiesaustraße 6, Magdeburg
Menge: 3,000 St

**1.16.3 Bank mit Rückenlehne "Evita" liefern und montieren**
Bank mit Rückenlehne, Sitzbreite ca. 420 mm, Gesamtlänge 2.000 mm, Sitzhöhe ca. 450 mm, Gesamthöhe ca. 800 mm, liefern und nach Herstellerangaben montieren.

Bank bestehend aus 4 Sitzleisten aus FSC®-zertifiziertem Hartholz (je 105 x 35 mm, Sitzfläche ergonomisch gerundet) sowie 2 Rückenleisten (140/105 x 35 mm), Oberfläche lasiert, mit stabilisierenden, unterseitig verschraubten Mittelbändern.

Bankfüße aus Grauguss gemäß DIN EN 1561, zusätzlich grundiert und beschichtet in DB 703 Eisenglimmer Anthrazit, mit Fußlaschen zum Aufschrauben,
inkl. Montage sowie aller Nebenarbeiten wie Erd- und Oberflächenarbeiten,
einschl. Fundamentarbeiten, Einbau erfolgt auf 2 Einzelfundamenten aus Beton C20/25, LxBxH 60/20/40 cm, Befestigung durch Aufschrauben mit 4 Ankerdübeln S10x90.

Farbe der Belattung:  hellbraun (lasiert)

Hersteller:  Runge GmbH & Co. KG
  Fabrik für Holz-, Metall- und Edelstahlverarbeitung
Typ:  Evita

(Standardausstattung der Landeshauptstadt Magdeburg)
Menge: 2,000 St

#### 1.17 Beschilderung

**1.17.1 Schilderfundament für Rohrpfosten von Verkehrszeichen mit Verschraubung Maße L/B 300x300 mm T 800 mm**
Betonfertigteil liefern und einbauen, Schilderfundament für die Aufnahme von Rohrpfosten zur Befestigung von Verkehrszeichen, für Schilderpfosten mit Außendurchmesser 60,3 mm,
mit Verschraubung, 2 St. Sechskantschrauben M8, L 30 mm, rostfrei.
Maße L/B ca. 300x300 mm, Tiefe 800 mm, einschl. Erdarbeiten.
Menge: 3,000 St

**1.17.2 Rohrpfosten Stahl verz Durchm. 60,3mm WD 2mm L 1,75m**
Rohrpfosten zur Befestigung von Verkehrszeichen/Hinweisschild ZTV VZ, aus verzinktem Stahl, Durchmesser 60,3 mm, Wanddicke 2 mm, Länge 1,75 m, in vorhandene Klemmhülse einbauen, mit Befestigung mit Bandschelle, aus nichtrostendem Stahl.
Menge: 1,000 St

**1.17.3 Rohrpfosten Stahl verz Durchm. 60,3mm WD 2mm L 4m**
STLB-Bau 2025-10 080
Rohrpfosten zur Befestigung von Verkehrszeichen/Hinweisschild ZTV VZ, aus verzinktem Stahl, Durchmesser 60,3 mm, Wanddicke 2 mm, Länge 4 m, Einbau auf vorh. Fundament, mit Befestigung mit Bandschelle, aus nichtrostendem Stahl.
Menge: 2,000 St

*Hinweis: Befestigung Verkehrsschild*
Die Befestigung des Verkehrsschildes erfolgt unter Verwendung einer geeigneten Gummiunterlage.

**1.17.4 Verkehrseinr. Gr.2 Alu D 2mm RA2 Verkehrseinr. Zeichen 605-10**
STLB-Bau 2025-10 080
Verkehrseinrichtung nach StVO und der RAL-Gütegemeinschaft Verkehrszeichen und Verkehrseinrichtungen e.V., Größe 2 nach Verkehrszeichenkatalog, Schild aus Aluminium, Dicke mind. 2 mm, randprofilverstärkt, spezifischer Rückstrahlwert RA2 DIN EN 12899-1, an vorh. Rohrpfosten befestigen, Durchmesser 60,3 mm, mit Rohrschelle aus verzinktem Stahl, Verkehrseinrichtung Zeichen Nr 605-10.
Menge: 1,000 St

**1.17.5 Verkehrszeichen 437 (Straßenname Freie Straße) H 150mm D 2mm doppelseitig beschriftet reflektierend**
Richtzeichen nach StVO und der RAL-Gütegemeinschaft Verkehrszeichen und Verkehrseinrichtungen e.V., Höhe 150 mm, Schild aus Leichtmetall, Mindestblechdicke 2 mm, doppelseitig beschriftet, Grundfarbe blau, reflektierend, Spezifischer Rückstrahlwert RA2 DIN EN 12899-1, an vorh. Rohrpfosten befestigen, Durchmesser 60,3 mm, mit Rohrschelle aus verzinktem Stahl, Richtzeichen Nr 437 (Straßenname).

Straßenname:  Freie Straße

Die Befestigung des Verkehrsschildes erfolgt unter Verwendung einer geeigneten Gummiunterlage.
Menge: 2,000 St

**1.17.6 Verkehrszeichen 437 (Straßenname Marienstraße) H 150mm D 2mm doppelseitig beschriftet reflektierend**
Richtzeichen nach StVO und der RAL-Gütegemeinschaft Verkehrszeichen und Verkehrseinrichtungen e.V., Höhe 150 mm, Schild aus Leichtmetall, Mindestblechdicke 2 mm, doppelseitig beschriftet, Grundfarbe blau, reflektierend, Spezifischer Rückstrahlwert RA2 DIN EN 12899-1, an vorh. Rohrpfosten befestigen, Durchmesser 60,3 mm, mit Rohrschelle aus verzinktem Stahl, Richtzeichen Nr 437 (Straßenname).

Straßenname:  Marienstraße

Die Befestigung des Verkehrsschildes erfolgt unter Verwendung einer geeigneten Gummiunterlage.
Menge: 1,000 St

**1.17.7 Verkehrszeichen 437 (Straßenname Sudenburger Straße) H 150mm D 2mm doppelseitig beschriftet reflektierend**
Richtzeichen nach StVO und der RAL-Gütegemeinschaft Verkehrszeichen und Verkehrseinrichtungen e.V., Höhe 150 mm, Schild aus Leichtmetall, Mindestblechdicke 2 mm, doppelseitig beschriftet, Grundfarbe blau, reflektierend, Spezifischer Rückstrahlwert RA2 DIN EN 12899-1, an vorh. Rohrpfosten befestigen, Durchmesser 60,3 mm, mit Rohrschelle aus verzinktem Stahl, Richtzeichen Nr 437 (Straßenname).

Straßenname:  Sudenburger Straße

Die Befestigung des Verkehrsschildes erfolgt unter Verwendung einer geeigneten Gummiunterlage.
Menge: 1,000 St

**1.17.8 Erinnerungsplakette Hinweisschild Leichtmetall 2mm mit Text und Grafik**
Erinnerungsplakette, Hinweisschild liefern und montieren, Hinweisschild aus Leichtmetall, Maße LxB 200x200 mm, Mindestblechdicke 2 mm, inkl. Farbdruck mit UV-Farbe bzw. UV-Direktdruck von bis zu 10 Zeilen Text und bis zu vier Grafiken,
an Rohrpfosten für Verkehrsschilder befestigen, Durchmesser 60,3 mm, mit Rohrschelle aus verzinktem Stahl, Rohrpfosten wird gesondert vergütet.

Beschriftung nach Vorgabe des AG, wird als pdf-Datei übergeben. Die Kosten für das Designen (Umwandeln der pdf-Vorlage) des Hinweisschildes sind in die Position einzurechnen.
Menge: 1,000 St

#### 1.18 Vegetationstechnische Arbeiten

*Hinweis: LAGA/Bodenverwertung/Bodenentsorgung*
Kalkulations-Ansatz:

Zuordnung nach LAGA:  bis Z2
Deponieklasse nach DepV:  DK0 - DKII*

* Laut Fußnote 2 zur Tabelle 2 DepV dürfen die Parameter Glühverlust und TOC gleichwertig angewendet werden. Der Parameter TOC wurde bei der Probe mit 0,68 % TS ermittelt. Aus Sicht des Baugrundgutachters ist somit für diese Probe die Einstufung in DK 0 möglich.

*Hinweis: Sohlgefälle in der Pflanzgrube*
Die Sohle der Pflanzgruben ist mit leichtem Gefälle zur Mitte herzustellen, um lokale Wasseransammlungen in den Ecken zu vermeiden.

**1.18.1 Boden Pflanzgrube BW1 Homogenbereich E2 lösen laden transp. entsorgen/verwerten 8m² T 1,5m**
Boden für Pflanzgruben der Bäume, in Anlehnung an Pflanzgrubenbauweise 2 gem. FLL-Empfehlungen für Baumpflanzungen Teil 2,
ab Erdplanum des Straßenbaus,
profilgerecht lösen und laden, transportieren, entsorgen bzw. gem. EBV verwerten, Zwischenlagerungen werden nicht gesondert vergütet,
die Gebühren für die Entsorgung/Verwertung werden vom AN übernommen,
Abfall ist nicht gefährlich, schadstoffbelastet gemäß Gutachten, zum Lager/zur Anlage nach Wahl des AN,
Anlage (Bezeichnung/Ort) '........................................' vom Bieter einzutragen,

Homogenbereich E2:

Bodengruppe 1 SE DIN 18196 (enggestufter Sand),
Bodengruppe 2 SU/SU* DIN 18196 (Sand-Schluff-Gemisch)
Bodengruppe 3 GU DIN 18196 (Kies-Schluff-Gemisch)
Bodengruppe 4 UL DIN 18196 (leicht plastischer Schluff)
Bodengruppe 5 TL DIN 18196 (leicht plastischer Ton)

Tiefe oberer Horizont des Homogenbereiches von 0 m, Tiefe unterer Horizont des Homogenbereiches bis 5 m,
Grundfläche der Pflanzgrube mind. 8 m²,
Tiefe mind. 1,5 m ab Oberkante des neuen Geländes,
Sohle 10 cm tief lockern.

Wasserhaltungsmaßnahmen entsprechend Erfordernis sind einzurechnen,
Ausführung nach Wahl und Technologie des AN.

Mengenermittlung nach Aufmaß an Abtragprofilen.
Menge: 17,000 m3

**1.18.2 Boden Pflanzgrube BW1 Homogenbereich E2 lösen laden transp. entsorgen/verwerten T 2,0m**
Boden für Pflanzgruben der Bäume, in Anlehnung an Pflanzgrubenbauweise 2 gem. FLL-Empfehlungen für Baumpflanzungen Teil 2,
ab Erdplanum des Straßenbaus,
profilgerecht lösen und laden, transportieren, entsorgen bzw. gem. EBV verwerten, Zwischenlagerungen werden nicht gesondert vergütet,
die Gebühren für die Entsorgung/Verwertung werden vom AN übernommen,
Abfall ist nicht gefährlich, schadstoffbelastet gemäß Gutachten, zum Lager/zur Anlage nach Wahl des AN,
Anlage (Bezeichnung/Ort) '........................................' vom Bieter einzutragen,

Homogenbereich E2:

Bodengruppe 1 SE DIN 18196 (enggestufter Sand),
Bodengruppe 2 SU/SU* DIN 18196 (Sand-Schluff-Gemisch)
Bodengruppe 3 GU DIN 18196 (Kies-Schluff-Gemisch)
Bodengruppe 4 UL DIN 18196 (leicht plastischer Schluff)
Bodengruppe 5 TL DIN 18196 (leicht plastischer Ton)

Tiefe oberer Horizont des Homogenbereiches von 0 m, Tiefe unterer Horizont des Homogenbereiches bis 5 m,
Grundfläche der Pflanzgrube entsprechend Größe der Baumscheibe,
Tiefe 2,0 m ab Oberkante des neuen Geländes,
Sohle 10 cm tief lockern.

Wasserhaltungsmaßnahmen entsprechend Erfordernis sind einzurechnen,
Ausführung nach Wahl und Technologie des AN.

Mengenermittlung nach Aufmaß an Abtragprofilen.
Menge: 64,000 m3

*Hinweis: Ausführung Landschaftsbauarbeiten*
Alle Leistungen der nachfolgenden Positionen sind durch einen Fachbetrieb für Garten- und Landschaftsbau auszuführen.

**1.18.3 Wurzelbereichsfläche lockern T 10cm**
STLB-Bau 2025-10 003
Wurzelbereichsfläche lockern, Lockerungstiefe 10 cm.
Menge: 94,000 m2

**1.18.4 Geosynthetische Tondichtungsbahn LAGA-Eignungsbeurteilung**
Vollflächig vernadelte Geosynthetische Tondichtungsbahn (GTD), bestehend aus einem unten liegenden Trägergeotextil (Vliesstoff) und einem oben liegenden Deckgeotextil (Gewebe), jeweils aus Polypropylen (PP), mit einer dazwischen angeordneten Lage aus Natriumbentonit,
liefern und nach Herstellerangabe einbauen.
Die GTD ist im Vor-Kopf-Einbau zu beschütten. Die Überlappungen, Einbindungen, Durchdringungen, Verschnitt und Mehraufwendungen werden nicht gesondert vergütet. Abgerechnet wird die von der GTD überdeckte Fläche ohne Verankerungslänge.

Die Geosynthetische Tondichtungsbahn muss folgenden technischen Anforderungen genügen:

- LAGA-Eignungsbeurteilung,
- gültiges IVG-Produktzertifikat (Liegt kein IVG-Produktzertifikat vor, ist eine Baustoffeingangsprüfung gemäß ZTV E-Stb durchzuführen und schriftlich zu dokumentieren!),
- Nachweise einer Eigen- und Fremdüberwachung,
- CE-Kennzeichnung.

Die Anforderungen der „Empfehlungen zur Anwendung geosynthetischer Tondichtungsbahnen EAG-GTD" der Deutsche Gesellschaft für Geotechnik DGGT e. V. (2002) und der „Richtlinien für bautechnische Maßnahmen an Straßen in Wassergewinnungsgebieten" (RiStWag) sind durch die Geosynthetische Tondichtungsbahn zu erfüllen und nachzuweisen.

Hersteller:  BECO Bermüller & Co. GmbH,
  Rotterdamer Straße 7, 90451 Nürnberg
Typ:  BENTOMAT LAGA
oder gleichwertiger Art.

Angebotenes Produkt:

Hersteller: '........................................'

Typ: '........................................'
(vom Bieter einzutragen)
Menge: 65,000 m2

*Hinweis: Dokumentation der Leitungsschutzmaßnahmen*
Gemäß der Forderung der SWM Magdeburg (siehe Register 1, Bestätigung KLP) sind alle Leitungsschutzmaßnahmen vor der Verfüllung der Baumgruben digital zu dokumentieren. Folgende Angaben müssen enthalten sein:

- Art des Schutzes
- Produktname
- Bauliche Art der Ausführung
- Baujahr
- Genauigkeitsklasse
- Einbautiefe

**1.18.5 Rhizomsperre Leitungsschutz horizontal und vertikal wasserdurchlässig PP Einbautiefe bis 2 m**
Rhizomsperre (Wurzelsperre), aus PP, wasserdurchlässig, als Leitungsschutz nach Herstellerangaben einbauen, Einbau in Pflanzgruben, als horizontale und vertikale Trennung in den Pflanzgruben zum Schutz angrenzender Kabel- und Leitungsführungen.
Einbautiefe bis 2,0 m.
Einschl. aller Anpassungsmaßnahmen gem. Herstellerangaben wie Schneiden, Kürzen, Überlappen, fachgerechtes Verkleben z.B. mit beidseitig klebendem Spezialband zur wurzelfesten Verklebung, etc.

Beständigkeit gegen Wurzeln: keine Durchwurzelung (CEN/TS 14416)
Flächengewicht: 260 g/m2 (EN ISO 9864)
Dicke: 0,6 mm (EN ISO 9863-1)
Zugfestigkeit: 20 kN/m (EN ISO 10319)
Bruchdehnung: 55 % (EN ISO 10319)
Stempeldurchdrückfestigkeit (CBR): 2600 N (EN ISO 12236)
Kegelfallversuch: 20 mm (EN ISO 13433)
Reißfestigkeit: 300 N (ASTM D4533)
Wasserdurchlässigkeit VIH50: 8 mm/s (EN ISO 11058)

Abgerechnet wird die abgedeckte Fläche.

Der Einbau ist zuvor vor Ort mit den Städtischen Werken Magdeburg (SWM) und dem Eigenbetrieb Stadtgarten und Friedhöfe Magdeburg (SFM)
abzustimmen und zu dokumentieren.

Hersteller:  KING Nonwoven Products
Typ:  DuPont™ Plantex® RootProtector
oder gleichwertiger Art.

Angebotenes Produkt:

Hersteller: '........................................'

Typ: '........................................'
(vom Bieter einzutragen)
Menge: 180,000 m2

**1.18.6 Dränschicht Filtervlies 100g/m2**
STLB-Bau 2025-10 003
Dränschicht, aus Filtervlies, für Pflanzfläche, Masse 100 g/m2, Überlappungsbreite 10 cm, Einbau in Pflanzgrubensohle.
Menge: 32,000 m2

**1.18.7 Pflanzgrube 1.Schicht Strukturstabile Skelettschicht liefern und einbauen D 60 cm**
Pflanzgrube, in Anlehnung an Pflanzgrubenbauweise 1 gem. FLL-Empfehlungen für Baumpflanzungen Teil 2,
1. Schicht, Dicke 60 cm, Strukturstabile Skelettschicht, Mix aus:
85 Vol-% frostsicherem Hartgesteinschotter und
15 Vol-% Feinsubstratschicht,

frostsicherer Hartgesteinschotter, Körnung 56–150 mm, Volumenanteil 85 % des Gesamtvolumens, liefern und lagenweise einbauen, 3 Lagen á 20 cm,

je Lage Einfegen/Einschlämmen einer Feinsubstratschicht (KPK Mischung) – Mischung aus Kompost und Pflanzenaktivkohle, KPK 50/50 %, Volumenanteil 15 % des Gesamtvolumens.

Verformungsmodul auf der Schicht-Oberfläche mind. EV2 45 MPa, einschl. Verdichtungsnachweis,

Verbau, soweit vorhanden, ist im Zuge der Arbeiten zurückzubauen,
Abrechnung erfolgt nach Auftragsprofilen.

Der Einbau des Materials erfolgt nach Vorlage des Zertifikates bzw. Eignungsnachweises.

Vor dem Verfüllen der Pflanzgrube ist diese vom Eigenbetrieb Stadtgarten und Friedhöfe freizugeben.
Menge: 57,000 m3

**1.18.8 Pflanzgrube 2.Schicht Baumsubstrat liefern und einbauen D 60cm/110 cm**
Pflanzgrube, Pflanzgrube, in Anlehnung an Pflanzgrubenbauweise 1 gem. FLL-Empfehlungen für Baumpflanzungen Teil 2, 2. Schicht, Baumsubstrat,
Einbaudicke Westseite 110 cm, Einbaudicke Dicke Ostseite 60 cm.

Baumsubstrat, nicht überbaubar, liefern und einbauen, verdichten,
homogene, strukturstabile Werksmischung aus Ziegelsplitt, Gerüstbaustoffen, Sand, Organik und Mutterboden,
mit natürlichen Zuschlagsstoffen, offenporigen Mineralstoffen mit hohem Wasserhalte- und Durchlassvermögen sowie hohem Luftporengehalt.

Technische Eigenschaften (Durchschnittswerte):
- Korngrößenverteilung: 0/20 mm
- Kornanteile: 5–25 M-% abschl. Bestandteile, 45 M-% Fein-/Mittelsand
- Schüttdichte nach EN 12580: ca. 1,25 t/m³ lose, lieferfeucht
- Proctordichte Dpr: ca. 1,80 t/m³
- Wasserdurchlässigkeit: ≥ 5 x 10⁻⁶ m/s
- Wasserkapazität: ≥ 25 Vol-%
- Luftkapazität: ≥ 10 Vol-%
- Organische Substanz: 2–4 M-%
- pH-Wert: 6,5–8,5
- Salzgehalt: ca. 150 mg/100 g

Hersteller:  tegra GmbH, Werningshof 4, 33719 Bielefeld
Typ:  HYDRALIT ZN
(oder gleichwertiger Art)

Angebotenes Produkt:

Hersteller: '........................................'

Typ: '........................................'
(vom Bieter einzutragen)

Verbau, soweit vorhanden, ist im Zuge der Arbeiten zurückzubauen,
Abrechnung erfolgt nach Auftragsprofilen.

Der Einbau des Materials erfolgt nach Vorlage des Zertifikates bzw. Eignungsnachweises.
Menge: 88,000 m3

**1.18.9 Pflanzgrube 3.Schicht Staudensubstrat liefern und einbauen D 30-50 cm**
Pflanzgrube, Pflanzgrube, in Anlehnung an Pflanzgrubenbauweise 1 gem. FLL-Empfehlungen für Baumpflanzungen Teil 2,
3. Schicht, Dicke 30-50 cm, Staudensubstrat/Vegetationstragschicht,

Staudensubstrat/Vegetationstragschicht mit erhöhtem Organikanteil, Körnung 0/11 mm, liefern und einbauen, trittfest verdichten,
Strukturstabile, homogene Werksmischung, frei von Wurzelunkraut und Wildkrautsamen,
gütegeschützte, porige Mineralstoffe nach TL Gestein-StB, Lava, Sand sowie gütegeschützter Grünkompost,
Schüttdichte nach EN 12580: ca. 1,25 t/m³ lose, lieferfeucht.

Hersteller:  tegra GmbH, Werningshof 4, 33719 Bielefeld
Typ:  HYDRALIT SI
(oder gleichwertiger Art)

Angebotenes Produkt:

Hersteller: '........................................'

Typ: '........................................'
(vom Bieter einzutragen)

Verbau, soweit vorhanden, ist im Zuge der Arbeiten zurückzubauen,
Abrechnung erfolgt nach Auftragsprofilen.

Der Einbau des Materials erfolgt nach Vorlage des Zertifikates bzw. Eignungsnachweises.
Menge: 38,000 m3

*Hinweis: Hinweis Baumpflanzungen*
Die Hinweise und Richtlinien des "Leitfadens zur Baumpflanzung des Eigenbetriebes Stadtgarten und Friedhöfe (EB SFM) " sind zu beachten und einzuhalten.

- Um die Qualität der nachzupflanzenden Bäume sicher zu stellen, ist der EB SFM zur Besichtigung der Warenlieferung einzuladen.
- Die ausgehobenen Pflanzgruben der Bäume sind vor dem Pflanzen der Bäume vom AG abzunehmen.

Maßgebend für diese Arbeiten sind die ATV der VOB in der jeweils gültigen Fassung. Weiterer Vertragsbestandteil wird die ZTV Baumpflege in der Fassung von 2006 sowie die ZTV La-StB in der aktuell gültigen Fassung. Beachtet werden müssen weiterhin bei der Ausführung der Arbeiten die ATV der DIN 18299, die ATV der DIN 18300 sowie die ATV der DIN 18320. Es gelten weiterhin die DIN 18915 Bodenarbeiten, DIN 18916 Pflanzen und Pflanzarbeiten, DIN 18918
Ingenieurbiologische Sicherungsbauweisen sowie DIN 18919 Entwicklungs- und Unterhaltungspflege.

*Hinweis: Qualitätsanforderungen*
Gehölze müssen der Richtlinie der FLL "Gütebestimmungen für Baumschulpflanzen" entsprechen.

Krone:
- kräftiger Mitteltrieb als Stammverlängerung,
- deutlich untergeordnete Seitenäste,
- keine Zwieselbildung,
- Kronenansatz bei mind. 250 cm,
- keine Verletzungen und Transportschäden,
- frei von Schädlingen

Stamm:
- gerade gewachsen,
- keine nicht überwallten Schnittstellen,
- frei von Druck- und Scheuerstellen,
- keine Transportschäden,
- Stammumfang 20-25 cm

Wurzelballen:
- entsprechend dem Alter 3- 4 x verpflanzt,
- arttypisch bewurzelt mit hohem Feinwurzelanteil,
- Ballen der Baumgröße entsprechend durchwurzelt,
- Drahtballierung

**1.18.10 Gleditsia triacanthos Skyline H 4xv mDb h 250-300cm StU. 20-25cm liefern**
STLB-Bau 2025-10 004
Gleditsia triacanthos "Skyline" (Amerikanische Gleditschie "Skyline") H 4xv mDb, h 250 bis 300 cm, StU. 20 bis 25 cm, nur liefern, einpflanzen wird gesondert vergütet.
Menge: 5,000 St

**1.18.11 Acer campestre Elsrijk H 4xv mDb StU. 20-25cm liefern**
STLB-Bau 2025-10 004
Acer campestre "Elsrijk" (Feld-Ahorn "Elsrijk") H 4xv mDb, StU. 20 bis 25 cm, nur liefern, einpflanzen wird gesondert vergütet.
Menge: 1,000 St

**1.18.12 Acer platanoides Olmsted H 4xv mDb StU. 20-25cm liefern**
STLB-Bau 2025-10 004
Acer platanoides "Olmsted" (Säulenförmiger Spitz-Ahorn "Olmsted") H 4xv mDb, StU. 20 bis 25 cm, nur liefern, einpflanzen wird gesondert vergütet.
Menge: 4,000 St

**1.18.13 Hochstämme einpflanzen Gießrand aus 3 mm LDPE**
Hochstämme einpflanzen, gem. FLL-Empfehlungen für Baumpflanzungen Teile 1 und 2, Lieferung wird gesondert vergütet.
Einschl. Pflanzloch herstellen, Abmessungen Pflanzloch mind. das 1,5-fache des Wurzelwerkes, nach erfolgter Pflanzung mit Substrat gem. FLL-Empfehlungen für Baumpflanzungen Teil 2, Tab. 4 auffüllen und verdichten, einschl. Verzahnen der Sohle mit dem Untergrund,
Gießrand aus 3 mm starkem LDPE, Rollenware, Höhe 30 cm, Farbe grün fachgerecht einbauen.
Der überschüssige Boden geht in das Eigentum des AN über und ist fachgerecht zu entsorgen.
Menge: 10,000 St

**1.18.14 Pflanzenverankerung Pfahl-Dreibock Rahmen Halbrundhölzer L 300cm Gewebegurtband 50mm**
STLB-Bau 2025-10 003
Pflanzenverankerung mit Pfahl-Dreibock mit Rahmen aus Halbrundhölzern, Pfahllänge 300 cm, Bindegurt aus Gewebegurtband, Breite 50 mm.
Menge: 10,000 St

*Hinweis: Stammschutz*
Schutzanstriche ab + 10°C auftragen und nicht auf gefrorenes oder nasses Holz streichen. Bei ungeieigneter Witterung ist ohne gesonderte Vergütung ein zeitweiliger Schutz z.B. mit Schilfmatten anzubringen.

**1.18.15 Verdunstungs-Stammschutz Stamm Stammschutzanstrich Durchm. bis 15cm H bis 2,5m**
STLB-Bau 2025-10 003
Verdunstungs- und Stammschutz am Stamm mit Stammschutzanstrich, Wirksamkeitsdauer mind. 5 Jahre, Farbton weiß, Stammdurchmesser bis 15 cm, Stammhöhe bis 2,5 m.
Menge: 10,000 St

**1.18.16 Bodenhilfsstoffe und Wurzelwachstumsanregung**
Bodenhilfsstoffe und Wurzelwachstumsanregung liefern und Einarbeiten von Mykorrhiza-Blähton, Einbau in Wurzelbereich
Menge 50g / Baum
Endomykorrhiza
Menge: 10,000 St

**1.18.17 Hochstämme düngen**
Dünger aus rein organischen Bestandteilen liefern. Die Liefermenge ist durch Wiege- oder Lieferschein nachzuweisen. Bei unverpackter Düngerlieferung ist der Nährstoffgehalt durch das Prüfzeugnis einer anerkannten Untersuchungsstelle nachzuweisen.

Art: Hornspäne, grob, 5 bis 10 mm, Mindestgehalt 14 v. H. N.
Abrechnungseinheit: kg
2 kg je Pflanzloch ausbringen und einarbeiten
Menge: 10,000 St

**1.18.18 Staudensubstrat liefern und in Grünflächen einbauen D 20-50 cm**
Staudensubstrat/Vegetationstragschicht mit erhöhtem Organikanteil, Körnung 0/11 mm, liefern und in Grünflächen einbauen, trittfest verdichten,
Dicke 20-50 cm,
Strukturstabile, homogene Werksmischung, frei von Wurzelunkraut und Wildkrautsamen,
gütegeschützte, porige Mineralstoffe nach TL Gestein-StB, Lava, Sand sowie gütegeschützter Grünkompost,
Schüttdichte nach EN 12580: ca. 1,25 t/m³ lose, lieferfeucht.

Hersteller:  tegra GmbH, Werningshof 4, 33719 Bielefeld
Typ:  HYDRALIT SI
(oder gleichwertiger Art)

Angebotenes Produkt:

Hersteller: '........................................'

Typ: '........................................'
(vom Bieter einzutragen)

Abrechnung erfolgt nach Auftragsprofilen.

Der Einbau des Materials erfolgt nach Vorlage des Zertifikates bzw. Eignungsnachweises.
Menge: 49,000 m3

**1.18.19 Oberboden/Füllboden liefern und in Grünflächen einbauen D 25-40 cm**
Oberboden/Füllboden, in Grünflächen, als Grundlage für den Einbau der Vegetationstragschicht, Größtkorn 30 mm, frei von Glas und Steinen, frei von Rhizomen, Wurzeln oder Samen von Wurzelunkräutern,
liefern, profilgerecht auftragen, Auftragsdicke bis 25-40 cm, zuvor Untergrund gleichmäßig mind. 10 cm tief auflockern und Planum für Einbau der Oberbodenschicht herstellen.
Nach Einbau walzen und trittfest herstellen.

Abrechnung erfolgt nach Auftragsprofilen. Liefernachweis ist vor dem Einbau zu übergeben.
Menge: 9,000 m3

**1.18.20 Vorbereiten/Abstecken der Pflanzflächen**
Vorbereiten der Pflanzflächen, nicht zusammenhängende Einzelflächen, durch Markieren/Abstecken der Teilflächen und Pfanzenstandorte.

Das Auslegen der Pflanzen und die Pflanzarbeiten erfolgen im Beisein und nach Vorgabe des Eigenbetrieb Stadtgarten und Friedhöfe Magdeburg (SFM) und sind diesem mindestens 2 Tage vor Ausführung schriftlich anzuzeigen.
Menge: 246,000 m2

**1.18.21 Feinplanum Pflanzfläche**
Feinplanum für Pflanzfläche herstellen, zulässige Abweichung von der Sollhöhe +/- 5 cm, Steine von mehr als 5 cm Durchmesser und schwer verrottbare Pflanzenteile ablesen, anfallende Stoffe gehen in das Eigentum des AN über und sind fachgerecht zu entsorgen.
Menge: 246,000 m2

**1.18.22 Grunddüngen Pflanzfläche NPK-Dünger 7-5-9 ausbringen einarbeiten 30g/m2**
Grunddüngen der Pflanzfläche im Frühjahr, mit organisch-mineralischem NPK-Dünger 7-5-9, ausbringen und einarbeiten, Ausbringmenge 30 g/m2.
Menge: 246,000 m2

**1.18.23 Hypericum calycinum P 1,0 h 10-15cm liefern**
STLB-Bau 2025-10 004
Hypericum calycinum (Großblütiges Johanniskraut) P 1,0, h 10 bis 15 cm, nur liefern, einpflanzen wird gesondert vergütet.
Menge: 410,000 St

**1.18.24 Symphoricarpos x chenaultii Hancock P 1,0 h 20-30cm liefern**
STLB-Bau 2025-10 004
Symphoricarpos x chenaultii "Hancock" (Bastard-Korallenbeere "Hancock") P 1,0, h 20 bis 30 cm, nur liefern, einpflanzen wird gesondert vergütet.
Menge: 410,000 St

**1.18.25 Spiraea japonica Golden Princess 2xv C h 15-20cm liefern**
Spiraea japonica "Little Princess" (Japanischer Spierstrauch "Golden Princess") 2xv C, h 15 bis 20 cm, nur liefern, einpflanzen wird gesondert vergütet.
Menge: 410,000 St

**1.18.26 Stauden Gehölze einpflanzen Neupflanzung/Unterpflanzung**
Stauden und Gehölze gemäß DIN 18916 einpflanzen, als Neupflanzung/Unterpflanzung, gem. Vorgabe des Eigenbetriebes Stadtgarten und Friedhöfe Magdeburg,
einschl. Vorbereiten der Pflanzfläche. Lieferung wird gesondert vergütet.
Einschl. Pflanzloch herstellen, nach erfolgter Pflanzung mit Oberboden auffüllen und verdichten, überschüssigen Boden im Vegetationsbereich verteilen, ggf. Gießring herstellen,
Abmessungen Pflanzloch gem. DIN 18916 mind. das 1,5-fache des Wurzelwerkes, einschl. Verzahnen der Sohle mit dem Untergrund.
Menge: 1230,000 St

#### 1.19 Fertigstellungspflege - 1. Jahr

*Hinweis: Fertigstellungspflege (1. Jahr)*
Jeder Arbeitsgang ist mindestens 2 aber höchstens 7 Tage im Voraus beim AG und beim Eigenbetrieb Stadtgarten und Friedhöfe Magdeburg (SFM) anzukündigen und nach Beendigung schriftlich fertigzumelden.

Ansprechpartner Auftraggeber:

Ansprechpartner:  Herr Landgraf
E-Mail:  Reinhard.Landgraf@stadt.magdeburg.de
Telefon:  0391/ 540 5278

Ansprechpartner SFM:

Ansprechpartner:  Frau Friedrich
E-Mail:  Monika.Friedrich@fbm.magdeburg.de
Telefon:  0170/ 78 38 631

Bei witterungsbedingten Abweichungen der angezeigten Pflegegänge wird eine neue Mitteilung erforderlich.

Nach Ablauf der Fertigstellungspflege ist ein Abnahmetermin zu vereinbaren.

Die nicht angewachsenen Pflanzen sind im Rahmen der Gewährleistung ohne gesonderte Vergütung zu ersetzen.

*Hinweis: Vegetationsflächen*
Im Rahmen der Pflegemaßnahmen der Vegetationsflächen ist der Nahbereich der Bäume mit zu bearbeiten.

**1.19.1 Wässern Pflanzung Vegetationsfläche 25l/m2 15 Arbeitsgänge**
Wässern der Pflanzung, Vegetationsfläche, Wasser liefern, Mindestwassermenge je Arbeitsgang 25 l/m2, 15 Arbeitsgänge, der Preis der Einzelleistung errechnet sich aus dem Einheitspreis geteilt durch die Anzahl der Arbeitsgänge.
Menge: 246,000 m2

**1.19.2 Fertigstellungspflege Vegetationsfläche DIN 18916 7 Pflegegänge**
Pflanzflächen-Fertigstellungspflege nach DIN18916, Vegetationsflächen,

wie folgt:
- verfestigte Flächen lockern,
- Schneiden der trockenen Triebe,
- Säubern der Fläche von Unkraut u. Steinen (ab 5 cm Durchmesser)
  und sonstigem Unrat,
- Ausgraben der Dauerunkräuter,
- Düngung zu Beginn der Vegetationsperiode mit 20 g Ammonsulfatsalpeter
  je qm.

Anfallendes und/oder unbrauchbares Material geht in das Eigentum des AN über und ist fachgerecht zu entsorgen.
Bearbeitungstiefe: 5 cm
Anzahl der Pflegegänge: 7

Der Preis der Einzelleistung errechnet sich aus dem Einheitspreis geteilt durch die Anzahl der Arbeitsgänge. Nicht nachgewiesene Pflegegänge führen zu einer Minderung des Abrechnungspreises.
Menge: 246,000 m2

**1.19.3 1. Pflegejahr Wässern Pflanzung Hochstämme Solitärgehölze 100l l/St 15 Arbeitsgänge**
Wässern der Hochstämme und Solitärgehölze im 1. Pflegejahr, Wasser liefern, Mindestwassermenge je Arbeitsgang 100 l/St, 15 Arbeitsgänge, Abrechnung nach bewässerten Einheiten, der Preis der Einzelleistung errechnet sich aus dem Einheitspreis geteilt durch die Anzahl der Arbeitsgänge.
Nachweis der Wassermenge ist zu erbringen (z.B. Wassermengenzähler,
Fotos).
Menge: 10,000 St

**1.19.4 Fertigstellungspflege Hochstämme FLL-Empf. f. Baumpflanzungen, Teil 1, 3 Pflegegänge**
Pflanzflächen-Fertigstellungspflege nach FLL-Empfehlungen für Baumpflanzungen, Teil 1 für Hochstämme

wie folgt:
- Schneiden der trockenen Zweige und Äste,
- Entfernen von Stammaustrieben,
- Verankerungen nachrichten,
- Gießrand aus LDPE wieder herstellen,
- Mulchschicht nachbessern, Mulchstoff Rindenmulch liefern,
- Gehölze richten und antreten,
- Kontrollen auf Krankheits- und Schädlingsbefall.

Anfallendes und/oder unbrauchbares Material geht in das Eigentum des AN über und ist fachgerecht zu entsorgen.
Anzahl der Pflegegänge: 3

Der Preis der Einzelleistung errechnet sich aus dem Einheitspreis geteilt durch die Anzahl der Arbeitsgänge. Nicht nachgewiesene Pflegegänge führen zu einer Minderung des Abrechnungspreises.
Menge: 10,000 St

#### 1.20 Entwicklungspflege - 2. bis 5. Jahr

*Hinweis: Entwicklungspflege (2. bis 5. Jahr)*
Jeder Arbeitsgang ist mindestens 2 aber höchstens 7 Tage im Voraus beim AG und beim Eigenbetrieb Stadtgarten und Friedhöfe Magdeburg (SFM) anzukündigen und nach Beendigung schriftlich fertigzumelden.

Ansprechpartner Auftraggeber:

Ansprechpartner:  Herr Landgraf
E-Mail:  Reinhard.Landgraf@stadt.magdeburg.de
Telefon:  0391/ 540 5278

Ansprechpartner SFM:

Ansprechpartner:  Frau Friedrich
E-Mail:  Monika.Friedrich@fbm.magdeburg.de
Telefon:  0170/ 78 38 631

Bei witterungsbedingten Abweichungen der angezeigten Pflegegänge wird eine neue Mitteilung erforderlich.

Nach Ablauf der Entwicklungspflege ist ein Abnahmetermin zu vereinbaren.

Die nicht angewachsenen Pflanzen sind im Rahmen der Gewährleistung ohne gesonderte Vergütung zu ersetzen.

*Hinweis: Vegetationsflächen*
Im Rahmen der Pflegemaßnahmen der Vegetationsflächen ist der Nahbereich der Bäume mit zu bearbeiten.

**1.20.1 Wässern Pflanzung Vegetationsfläche 25l/m2 15 Arbeitsg. je Veg.periode 60 Arbeitsg. insgesamt**
Wässern der Pflanzung, Vegetationsfläche, Wasser liefern, Mindestwassermenge je Arbeitsgang 25 l/m2, 15 Arbeitsgänge je Vegetationsperiode, insgesamt 60 Arbeitsgänge, der Preis der Einzelleistung errechnet sich aus dem Einheitspreis geteilt durch die Anzahl der Arbeitsgänge.
Menge: 246,000 m2

**1.20.2 Entwicklungspflege Vegetationsfläche DIN 18916 7 Arbeitsg. je Veg.periode 28 Arbeitsg. insgesamt**
Pflanzflächen-Entwicklungspflege nach DIN18916, Vegetationsflächen,

wie folgt:
- verfestigte Flächen lockern,
- Schneiden der trockenen Triebe,
- Säubern der Fläche von Unkraut u. Steinen (ab 5 cm Durchmesser)
  und sonstigem Unrat,
- Ausgraben der Dauerunkräuter,
- Düngung zu Beginn der Vegetationsperiode mit 20 g Ammonsulfatsalpeter
  je qm.

Anfallendes und/oder unbrauchbares Material geht in das Eigentum des AN über und ist fachgerecht zu entsorgen.
Bearbeitungstiefe: 5 cm
Anzahl der Pflegegänge: 7 je Vegetationsperiode, 28 Arbeitsgänge insgesamt,

Der Preis der Einzelleistung errechnet sich aus dem Einheitspreis geteilt durch die Anzahl der Arbeitsgänge. Nicht nachgewiesene Pflegegänge führen zu einer Minderung des Abrechnungspreises.
Menge: 246,000 m2

**1.20.3 Wässern Pflanzung Hochstämme Solitärgehölze 100l l/St mind. 15 Arbeitsg. je Veg.periode 60 Arbeitsg. insgesamt**
Wässern der Hochstämme und Solitärgehölze, Wasser liefern, Mindestwassermenge je Arbeitsgang 100 l/St, mind. 15 Arbeitsgänge je Vegationsperiode, 60 Arbeitsgänge insgesamt, Abrechnung nach bewässerten Einheiten, der Preis der Einzelleistung errechnet sich aus dem Einheitspreis geteilt durch die Anzahl der Arbeitsgänge.
Nachweis der Wassermenge ist zu erbringen (z.B. Wassermengenzähler,
Fotos).
Menge: 10,000 St

**1.20.4 Hochstämme düngen (Pflege) 1 je Veg.per., 4 insges**
Dünger aus rein organischen Bestandteilen liefern. Die Liefermenge ist durch Wiege- oder Lieferschein nachzuweisen. Bei unverpackter Düngerlieferung ist der Nährstoffgehalt durch das Prüfzeugnis einer anerkannten Untersuchungsstelle nachzuweisen. Ausbringen beim 1. Pflegegang je Vegetationsperiode (4x insgesamt).

Art: Hornspäne, grob, 5 bis 10 mm, Mindestgehalt 14 v. H. N.
Abrechnungseinheit: kg
0,5 kg je Baumstandort ausbringen und einarbeiten
Menge: 10,000 St

**1.20.5 Entwicklungspflege Hochstämme FLL-Empf. f. Baumpflanzungen, Teil 1, 3 je Veg.per., 12 insges**
Pflanzflächen-Entwicklungspflege nach FLL-Empfehlungen für Baumpflanzungen, Teil 1 für Hochstämme

wie folgt:
- Schneiden der trockenen Zweige und Äste,
- Entfernen von Stammaustrieben,
- Entfernen der Konkurrenztriebe und Zwiesel,
- Verankerungen nachrichten bzw. ersetzen,
- Gießrand aus LDPE wieder herstellen,
- Mulchschicht nachbessern, Mulchstoff Rindenmulch liefern,
- Gehölze richten und antreten,
- Erziehungsschnitt, insbesondere am Ende des 5. Standjahres durchführen,
- Kontrollen auf Krankheits- und Schädlingsbefall,
- Verankerungen sind am Ende der Pflegezeit zu erneuern und Bäume neu anzubinden.

Anfallendes und/oder unbrauchbares Material geht in das Eigentum des AN über und ist fachgerecht zu entsorgen.
Anzahl der Pflegegänge: 3 je Vegetationsperiode, 12 insgesamt

Der Preis der Einzelleistung errechnet sich aus dem Einheitspreis geteilt durch die Anzahl der Arbeitsgänge. Nicht nachgewiesene Pflegegänge führen zu einer Minderung des Abrechnungspreises.
Menge: 10,000 St

#### 1.21 Stundenlohnarbeiten

**1.21.1 Bauwerker/-in sämtliche Kosten/Zuschläge**
STLB-Bau 2025-10 091
Stundenlohnarbeiten durch Bauwerker/-in
der Verrechnungssatz für die jeweilige Arbeitskraft umfasst sämtliche Aufwendungen wie Lohn- und Gehaltskosten, Lohn- und Gehaltsnebenkosten, Zuschläge, lohngebundene und lohnabhängige Kosten, sonstige Sozialkosten, Gemeinkosten, Wagnis und Gewinn.
Menge: 5,000 h

**1.21.2 Baufacharbeiter/-in sämtliche Kosten/Zuschläge**
STLB-Bau 2025-10 091
Stundenlohnarbeiten durch Baufacharbeiter/-in
der Verrechnungssatz für die jeweilige Arbeitskraft umfasst sämtliche Aufwendungen wie Lohn- und Gehaltskosten, Lohn- und Gehaltsnebenkosten, Zuschläge, lohngebundene und lohnabhängige Kosten, sonstige Sozialkosten, Gemeinkosten, Wagnis und Gewinn.
Menge: 5,000 h

**1.21.3 Bauvorarbeiter/-in sämtliche Kosten/Zuschläge**
STLB-Bau 2025-10 091
Stundenlohnarbeiten durch Bauvorarbeiter/-in
der Verrechnungssatz für die jeweilige Arbeitskraft umfasst sämtliche Aufwendungen wie Lohn- und Gehaltskosten, Lohn- und Gehaltsnebenkosten, Zuschläge, lohngebundene und lohnabhängige Kosten, sonstige Sozialkosten, Gemeinkosten, Wagnis und Gewinn.
Menge: 5,000 h

**1.21.4 LKW Kipper bis 12 t mit Fahrer vorhalten einsetzen**
LKW, mit Fahrer, auf Anordnung des AG vorhalten und einsetzen,
der Verrechnungssatz für die jeweilige Arbeitskraft umfasst sämtliche Aufwendungen wie Lohn- und Gehaltskosten, Lohn- und Gehaltsnebenkosten, Zuschläge, lohngebundene und lohnabhängige Kosten, sonstige Sozialkosten, Gemeinkosten, Wagnis und Gewinn.
Der Verrechnungssatz für das Gerät umfasst sämtliche Aufwendungen für den Betrieb, Gemeinkosten, Wagnis und Gewinn, Nutzlast bis 12 t, Kipper.
Menge: 5,000 h

**1.21.5 Bagger bis 10 t mit Fahrer vorhalten einsetzen**
Bagger mit Fahrer, auf Anordnung des AG vorhalten und einsetzen,
der Verrechnungssatz für die jeweilige Arbeitskraft umfasst sämtliche Aufwendungen wie Lohn- und Gehaltskosten, Lohn- und Gehaltsnebenkosten, Zuschläge, lohngebundene und lohnabhängige Kosten, sonstige Sozialkosten, Gemeinkosten, Wagnis und Gewinn.
Der Verrechnungssatz für das Gerät umfasst sämtliche Aufwendungen für den Betrieb, Gemeinkosten, Wagnis und Gewinn, Nutzlast bis 10 t, Hydraulikbagger mit Greifer/Tieflöffel.
Menge: 5,000 h

**1.21.6 Radlader vorhalten bis 37kW mit Fahrer vorhalten einsetzen**
Radlader, auf Anordnung des AG vorhalten und einsetzen,
der Verrechnungssatz für die jeweilige Arbeitskraft umfasst sämtliche Aufwendungen wie Lohn- und Gehaltskosten, Lohn- und Gehaltsnebenkosten, Zuschläge, lohngebundene und lohnabhängige Kosten, sonstige Sozialkosten, Gemeinkosten, Wagnis und Gewinn.
Der Verrechnungssatz für das Gerät umfasst sämtliche Aufwendungen für den Betrieb, Gemeinkosten, Wagnis und Gewinn, Motorleistung bis 37 kW.
Menge: 5,000 h
